# Block de puerta exterior de acceso a vivienda, vidriera, de acero galvanizado, con franjas verticales

- Propiedad del archivo: CYPE Ingenieros S.A.
- Formato: FIEBDC-3/2016
- Programa: Generador de precios de la construcción. CYPE Ingenieros, S.A.
- Fecha: 17/05/2024
- Ámbito geográfico: Chile
- Divisa: CHL
- Costes indirectos: 3 %
- Gastos generales: 13 %
- Beneficio industrial: 6 %
- IVA: 19 %

## L Puertas, ventanas, closets, cerrajería, vidrios y protecciones solares

### LE Puertas de acceso a vivienda

#### LEA De acero

**LEA036** Ud Block de puerta exterior de acceso a vivienda, vidriera, de acero galvanizado, con franjas verticales.
Block de puerta exterior de acceso a vivienda, vidriera, de una hoja, con franjas verticales fresadas, 800x2000 mm de luz y altura de paso, compuesto por dos láminas de acero galvanizado de 1 mm de espesor, plegadas, ensambladas y montadas, con cámara intermedia rellena de poliuretano inyectado de alta densidad, acabado lacado color blanco en sus caras y cantos, con doble vidriado (vidrio interior laminar translúcido de 4+4 mm, cámara de aire de 14 mm, vidrio exterior laminar translúcido de 3+3 mm), bastidor de acero y marco de acero galvanizado de 1,5 mm de espesor y 100 mm de anchura con patillas de anclaje a obra, con cerradura de seguridad con tres puntos frontales de cierre; sin premarco. Incluso patillas de anclaje para la fijación del marco al paramento, pilastra de 45 mm de anchura, acabado lacado color blanco y tapeta de 40 mm de anchura, acabado lacado color blanco.
Criterio de valoración económica: El precio no incluye el recibido en obra de la carpintería.
Incluye: Marcado de puntos de fijación. Alojamiento y calzado del marco en el hueco del paramento. Colocación de la hoja. Relleno de la holgura entre marco y paramento con espuma de poliuretano. Colocación de herrajes de cierre y accesorios. Colocación de pilastras. Ajuste final.
Criterio de medición de proyecto: Número de unidades previstas, según documentación gráfica de Proyecto.
Criterio de medición de obra: Se medirá el número de unidades realmente ejecutadas según especificaciones de Proyecto.

| Código | Ud | Descripción | Rendimiento | Precio | Importe |
|---|---|---|---|---|---|
| mt26pet240bafb | Ud | Block de puerta exterior de acceso a vivienda, vidriera, de una hoja, con franjas verticales fresadas, 800x2000 mm de luz y altura de paso, compuesto por dos láminas de acero galvanizado de 1 mm de espesor, plegadas, ensambladas y montadas, con cámara intermedia rellena de poliuretano inyectado de alta densidad, acabado lacado color blanco en sus caras y cantos, con doble vidriado (vidrio interior laminar translúcido de 4+4 mm, cámara de aire de 14 mm, vidrio exterior laminar translúcido de 3+3 mm), bastidor de acero y marco de acero galvanizado de 1,5 mm de espesor y 100 mm de anchura con patillas de anclaje a obra, con cerradura de seguridad con tres puntos frontales de cierre, bisagras de alta seguridad, antipalanca, manilla curva con escudo de roseta, de acero inoxidable, perillón circular con escudo de roseta, de acero inoxidable y junta perimetral de estanqueidad de caucho. (material) | 1 | 464228.92 | 464228.920 |
| mt26pet135a | m | Tapeta de 40 mm de anchura, acabado lacado color blanco. (material) | 4.8 | 16502.49 | 79211.952 |
| mt26pet130a | m | Pilastra de 45 mm de anchura, acabado lacado color blanco. (material) | 4.8 | 15882.06 | 76233.888 |
| mt22www040 | Ud | Aerosol de 750 ml de espuma adhesiva autoexpansiva, elástica, de poliuretano monocomponente, de 25 kg/m³ de densidad, conductividad térmica 0,0345 W/(mK), 135% de expansión, elongación hasta rotura 45% y 7 N/cm² de resistencia a tracción, estable de -40°C a 90°C; para aplicar con pistola. (material) | 0.1 | 5422.18 | 542.218 |
| mo018 | h | Maestro 1ª cerrajero. (mano de obra) | 1.548 | 8436.33 | 13059.439 |
| mo059 | h | Ayudante cerrajero. (mano de obra) | 1.278 | 6236.65 | 7970.439 |
| % | % | Herramientas | 2 % | 641246.856 | 12824.937 |
|  |  | Costes directos |  |  | 654071.793 |

Residuos:
- colocación: mt22www040; factor de residuo 0.024

## Recursos

**mt26pet240bafb** Ud Block de puerta exterior de acceso a vivienda
Datos técnicos: Coste energético 768.882 MJ; Emisión de CO2 60.520 kg
Residuos:
- embalaje: re170203 Plástico. (componente de residuo); rendimiento 0.13 kg; Código LER 17 02 03; Masa del elemento 1 kg; Volumen 0.001667 m3
- embalaje: re170604 Materiales de aislamiento distintos de los especificados en los códigos 17 06 01 y 17 06 03. (componente de residuo); rendimiento 0.027 kg; Código LER 17 06 04; Masa del elemento 1 kg; Volumen 0.001667 m3

**mt22www040** Ud Aerosol de 750 ml de espuma adhesiva autoexpansiva
Datos técnicos: Coste energético 4.178 MJ; Emisión de CO2 0.208 kg; Código LER 17 06 04; Masa del elemento 0.01875 kg; Volumen 0.000031 m3
Residuos:
- embalaje: re150104 Envases metálicos. (componente de residuo); rendimiento 0.15 kg; Código LER 15 01 04; Masa del elemento 1 kg; Volumen 0.001667 m3
