# Puerta interior de acceso a vivienda, de madera

- Propiedad del archivo: CYPE Ingenieros S.A.
- Formato: FIEBDC-3/2016
- Programa: Generador de precios de la construcción. CYPE Ingenieros, S.A.
- Fecha: 17/05/2024
- Ámbito geográfico: Chile
- Divisa: CHL
- Costes indirectos: 3 %
- Gastos generales: 13 %
- Beneficio industrial: 6 %
- IVA: 19 %

## L Puertas, ventanas, closets, cerrajería, vidrios y protecciones solares

### LE Puertas de acceso a vivienda

#### LEM De madera

**LEM010** Ud Puerta interior de acceso a vivienda, de madera.
Puerta interior de acceso a la vivienda de 210x85x4,5 cm, hoja con bastidor, refuerzos y paneles de madera maciza de pino oregón (Pseudotsuga menziesii), barnizada en taller; marco de madera de pino, de 30x70 mm; pilastra de madera de pino, de 12x43 mm, para pintar en obra. Incluso, herrajes de colgar, cierre y manilla sobre escudo largo de latón, color negro, acabado brillante, serie básica.
Incluye: Colocación, aplomado y nivelación de marcos. Recibido a la obra de los elementos de fijación de marcos. Colocación de los herrajes de colgar. Colocación de la hoja. Colocación de los herrajes de cierre. Colocación de accesorios.
Criterio de medición de proyecto: Número de unidades previstas, según documentación gráfica de Proyecto.
Criterio de medición de obra: Se medirá el número de unidades realmente ejecutadas según especificaciones de Proyecto.

| Código | Ud | Descripción | Rendimiento | Precio | Importe |
|---|---|---|---|---|---|
| mt22aap070la | Ud | Marco de madera de pino, para puerta de una hoja, 30x70 mm, con elementos de fijación. (material) | 1 | 6726.86 | 6726.860 |
| mt22atc030c | m | Pilastra de madera de pino, 12x43 mm, para pintar en obra. (material) | 10.5 | 661.4 | 6944.700 |
| mt22ppf170a | Ud | Hoja de puerta de acceso de tablero, compuesta por bastidor, refuerzos y paneles de madera maciza de pino oregón (Pseudotsuga menziesii), barnizada en taller, 210x85x4,5 cm, según NCh 354. (material) | 1 | 67627.25 | 67627.250 |
| mt23ial010a | Ud | Bisagra de seguridad de 140x70 mm, de latón, color negro, acabado brillante, para puerta de acceso a vivienda. (material) | 4 | 4022.92 | 16091.680 |
| mt23ppb031 | Ud | Tornillo de latón 21/35 mm. (material) | 24 | 45.51 | 1092.240 |
| mt23ppa010 | Ud | Cerradura de embutir, frente, accesorios y tornillos de atado, para puerta de acceso a vivienda. (material) | 1 | 13981.24 | 13981.240 |
| mt23hal010aa | Ud | Juego de manilla y escudo largo de latón, color negro, acabado brillante, serie básica, para puerta de acceso a vivienda. (material) | 1 | 8126.6 | 8126.600 |
| mt23hal020a | Ud | Tirador exterior con escudo, de latón, color negro, acabado brillante, serie básica, para puerta de acceso a vivienda. (material) | 1 | 5904.48 | 5904.480 |
| mt23hal100a | Ud | Mirilla óptica gran angular de 14 mm de diámetro y 35 a 60 mm de longitud, con tapa incorporada, de latón, color negro, acabado brillante, serie básica, para puerta de acceso a vivienda. (material) | 1 | 747.9 | 747.900 |
| mo017 | h | Maestro 1ª carpintero. (mano de obra) | 2.038 | 8447.62 | 17216.250 |
| mo058 | h | Ayudante carpintero. (mano de obra) | 2.038 | 6263.3 | 12764.605 |
| % | % | Herramientas | 2 % | 157223.805 | 3144.476 |
|  |  | Costes directos |  |  | 160368.281 |

Residuos:
- colocación: mt22aap070la Marco de madera de pino, para puerta de una hoja, 30x70 mm, con elementos de fijación; factor de residuo 0.014
- colocación: mt22atc030c Pilastra de madera de pino, 12x43 mm, para pintar en obra; factor de residuo 0.0028
- colocación: mt22ppf170a; factor de residuo 0.00274025
- colocación: mt23ppb031 Tornillo de latón 21/35 mm; factor de residuo 0.01

## Recursos

**mt22aap070la** Ud Marco de madera de pino, para puerta de una hoja, 30x70 mm, con elementos de fijación
Datos técnicos: Coste energético 1257.478 MJ; Emisión de CO2 -16.727 kg; Código LER 17 02 01; Masa del elemento 9.2 kg; Volumen 0.008364 m3
Residuos:
- embalaje: re170203 Plástico. (componente de residuo); rendimiento 0.08 kg; Código LER 17 02 03; Masa del elemento 1 kg; Volumen 0.001667 m3

**mt22atc030c** m Pilastra de madera de pino, 12x43 mm, para pintar en obra
Datos técnicos: Coste energético 12.266 MJ; Emisión de CO2 0.286 kg; Código LER 17 02 01; Masa del elemento 0.3 kg; Volumen 0.000273 m3
Residuos:
- embalaje: re170203 Plástico; rendimiento 0.002 kg

**mt22ppf170a** Ud Hoja de puerta de acceso de tablero
Datos técnicos: Coste energético 1344.495 MJ; Emisión de CO2 31.290 kg; Código LER 17 02 01; Masa del elemento 33.09 kg; Volumen 0.030082 m3
Residuos:
- embalaje: re150101 Envases de papel y cartón. (componente de residuo); rendimiento 0.252 kg; Código LER 15 01 01; Masa del elemento 1 kg; Volumen 0.001333 m3
- embalaje: re170203 Plástico; rendimiento 0.125 kg
- embalaje: re170604 Materiales de aislamiento distintos de los especificados en los códigos 17 06 01 y 17 06 03. (componente de residuo); rendimiento 0.013 kg; Código LER 17 06 04; Masa del elemento 1 kg; Volumen 0.001667 m3

**mt23ppb031** Ud Tornillo de latón 21/35 mm
Datos técnicos: Coste energético 1.266 MJ; Emisión de CO2 0.086 kg; Código LER 17 04 01; Masa del elemento 0.0072 kg; Volumen 0.000005 m3
Residuos:
- embalaje: re150101 Envases de papel y cartón; rendimiento 0.001 kg

**mt23hal010aa** Ud Juego de manilla y escudo largo de latón
Datos técnicos: Coste energético 19.366 MJ; Emisión de CO2 1.359 kg
Residuos:
- embalaje: re150101 Envases de papel y cartón; rendimiento 0.072 kg

**mt23hal020a** Ud Tirador exterior con escudo, de latón, color negro, acabado brillante, serie básica, para puerta de acceso a vivienda
Datos técnicos: Coste energético 18.487 MJ; Emisión de CO2 1.300 kg
Residuos:
- embalaje: re150101 Envases de papel y cartón; rendimiento 0.072 kg
