# Puerta abatible para garaje, de paneles sándwich aislantes de acero galvanizado

- Propiedad del archivo: CYPE Ingenieros S.A.
- Formato: FIEBDC-3/2016
- Programa: Generador de precios de la construcción. CYPE Ingenieros, S.A.
- Fecha: 17/05/2024
- Ámbito geográfico: Chile
- Divisa: CHL
- Costes indirectos: 3 %
- Gastos generales: 13 %
- Beneficio industrial: 6 %
- IVA: 19 %

## L Puertas, ventanas, closets, cerrajería, vidrios y protecciones solares

### LG Puertas de garaje

#### LGS De paneles sándwich aislantes metálicos

**LGS010** Ud Puerta abatible para garaje, de paneles sándwich aislantes de acero galvanizado.
Puerta abatible de una hoja para garaje, formada por panel sándwich de acero galvanizado con núcleo aislante de espuma de poliuretano, de textura acanalada, 300x225 cm, con acabado prelacado de color blanco, con marco y bastidor de perfiles de acero laminado en frío, soldados entre sí y garras para recibido a obra, con apertura automática. Incluso material de conexionado eléctrico y equipo de automatismo recibido a obra para apertura y cierre automático de puerta.
Incluye: Colocación y montaje del poste de fijación. Instalación de la puerta de garaje. Montaje del sistema de apertura. Montaje del sistema de accionamiento. Conexionado eléctrico. Repaso y engrase de mecanismos. Puesta en marcha.
Criterio de medición de proyecto: Número de unidades previstas, según documentación gráfica de Proyecto.
Criterio de medición de obra: Se medirá el número de unidades realmente ejecutadas según especificaciones de Proyecto.

| Código | Ud | Descripción | Rendimiento | Precio | Importe |
|---|---|---|---|---|---|
| mt26pga020ah | Ud | Puerta abatible de una hoja para garaje, formada por panel sándwich de acero galvanizado con núcleo aislante de espuma de poliuretano, de textura acanalada, 300x225 cm, con acabado prelacado de color blanco, con marco y bastidor de perfiles de acero laminado en frío, soldados entre sí y garras para recibido a obra, poste de acero cincado para agarre o fijación a obra, juego de herrajes de colgar con pasadores de fijación superior e inferior para la hoja, cerradura y tirador a dos caras. (material) | 1 | 1285799.51 | 1285799.510 |
| mt26egm010ai | Ud | Equipo de motorización para apertura y cierre automático, para puerta de garaje abatible de una hoja. (material) | 1 | 424233.5 | 424233.500 |
| mt26egm012 | Ud | Accesorios (cerradura, pulsador, emisor, receptor y fotocélula) para automatización de puerta de garaje. (material) | 1 | 199063.41 | 199063.410 |
| mo020 | h | Maestro 1ª construcción. (mano de obra) | 0.672 | 8327.21 | 5595.885 |
| mo113 | h | Jornal construcción. (mano de obra) | 0.672 | 5997.35 | 4030.219 |
| mo018 | h | Maestro 1ª cerrajero. (mano de obra) | 1.568 | 8436.33 | 13228.165 |
| mo059 | h | Ayudante cerrajero. (mano de obra) | 1.568 | 6236.65 | 9779.067 |
| mo003 | h | Maestro 1ª electricista. (mano de obra) | 6.532 | 8556.75 | 55892.691 |
| % | % | Herramientas | 2 % | 1997622.447 | 39952.449 |
|  |  | Costes directos |  |  | 2037574.896 |

## Recursos

**mt26pga020ah** Ud Puerta abatible de una hoja para garaje
Datos técnicos: Coste energético 36.249 MJ; Emisión de CO2 1.727 kg
Residuos:
- embalaje: re170203 Plástico. (componente de residuo); rendimiento 0.239 kg; Código LER 17 02 03; Masa del elemento 1 kg; Volumen 0.001667 m3
- embalaje: re170604 Materiales de aislamiento distintos de los especificados en los códigos 17 06 01 y 17 06 03. (componente de residuo); rendimiento 0.248 kg; Código LER 17 06 04; Masa del elemento 1 kg; Volumen 0.001667 m3
