# Puerta abatible para garaje, de paneles sándwich aislantes de acero galvanizado

- Propiedad del archivo: CYPE Ingenieros S.A.
- Formato: FIEBDC-3/2016
- Programa: Generador de precios de la construcción. CYPE Ingenieros, S.A.
- Fecha: 17/05/2024
- Ámbito geográfico: Chile
- Divisa: CHL
- Costes indirectos: 3 %
- Gastos generales: 13 %
- Beneficio industrial: 6 %
- IVA: 19 %

## L Puertas, ventanas, closets, cerrajería, vidrios y protecciones solares

### LG Puertas de garaje

#### LGS De paneles sándwich aislantes metálicos

**LGS010** Ud Puerta abatible para garaje, de paneles sándwich aislantes de acero galvanizado.
Puerta abatible de dos hojas para garaje, formada por panel sándwich de acero galvanizado con núcleo aislante de espuma de poliuretano, de textura en relieve, con cuarterones, 400x200 cm, con acabado prelacado de color blanco, con marco y bastidor de perfiles de acero laminado en frío, soldados entre sí y garras para recibido a obra, con apertura manual.
Incluye: Colocación y montaje del poste de fijación. Instalación de la puerta de garaje. Montaje del sistema de apertura. Montaje del sistema de accionamiento. Repaso y engrase de mecanismos.
Criterio de medición de proyecto: Número de unidades previstas, según documentación gráfica de Proyecto.
Criterio de medición de obra: Se medirá el número de unidades realmente ejecutadas según especificaciones de Proyecto.

| Código | Ud | Descripción | Rendimiento | Precio | Importe |
|---|---|---|---|---|---|
| mt26pga020dm | Ud | Puerta abatible de dos hojas para garaje, formada por panel sándwich de acero galvanizado con núcleo aislante de espuma de poliuretano, de textura en relieve, con cuarterones, 400x200 cm, con acabado prelacado de color blanco, con marco y bastidor de perfiles de acero laminado en frío, soldados entre sí y garras para recibido a obra, poste de acero cincado para agarre o fijación a obra, cerradura y tirador a dos caras. (material) | 1 | 1901159.98 | 1901159.980 |
| mo020 | h | Maestro 1ª construcción. (mano de obra) | 0.627 | 8327.21 | 5221.161 |
| mo113 | h | Jornal construcción. (mano de obra) | 0.627 | 5997.35 | 3760.338 |
| mo018 | h | Maestro 1ª cerrajero. (mano de obra) | 1.463 | 8436.33 | 12342.351 |
| mo059 | h | Ayudante cerrajero. (mano de obra) | 1.463 | 6236.65 | 9124.219 |
| % | % | Herramientas | 2 % | 1931608.049 | 38632.161 |
|  |  | Costes directos |  |  | 1970240.210 |

## Recursos

**mt26pga020dm** Ud Puerta abatible de dos hojas para garaje
Datos técnicos: Coste energético 38.977 MJ; Emisión de CO2 1.857 kg
Residuos:
- embalaje: re170203 Plástico. (componente de residuo); rendimiento 0.257 kg; Código LER 17 02 03; Masa del elemento 1 kg; Volumen 0.001667 m3
- embalaje: re170604 Materiales de aislamiento distintos de los especificados en los códigos 17 06 01 y 17 06 03. (componente de residuo); rendimiento 0.267 kg; Código LER 17 06 04; Masa del elemento 1 kg; Volumen 0.001667 m3
