# Tirador para puerta de vidrio templado

- Propiedad del archivo: CYPE Ingenieros S.A.
- Formato: FIEBDC-3/2016
- Programa: Generador de precios de la construcción. CYPE Ingenieros, S.A.
- Fecha: 17/05/2024
- Ámbito geográfico: Chile
- Divisa: CHL
- Costes indirectos: 3 %
- Gastos generales: 13 %
- Beneficio industrial: 6 %
- IVA: 19 %

## L Puertas, ventanas, closets, cerrajería, vidrios y protecciones solares

### LV Vidrios

#### LVT Templados

**LVT023** Ud Tirador para puerta de vidrio templado.
Tirador doble para puerta de vidrio templado, de acero inoxidable AISI 304, acabado pulido, de tubo de 32 mm de diámetro, 1000 mm de longitud y 800 mm de distancia entre taladros. Incluso fijaciones.
Incluye: Replanteo. Colocación y fijación del tirador.
Criterio de medición de proyecto: Número de unidades previstas, según documentación gráfica de Proyecto.
Criterio de medición de obra: Se medirá el número de unidades realmente ejecutadas según especificaciones de Proyecto.

| Código | Ud | Descripción | Rendimiento | Precio | Importe |
|---|---|---|---|---|---|
| mt21vts040gi | Ud | Tirador doble para puerta de vidrio, de acero inoxidable AISI 304, acabado pulido, de tubo de 32 mm de diámetro, 1000 mm de longitud y 800 mm de distancia entre taladros, con fijaciones. (material) | 1 | 42946.52 | 42946.520 |
| mo011 | h | Maestro 1ª montador. (mano de obra) | 0.321 | 8556.75 | 2746.717 |
| mo080 | h | Ayudante montador. (mano de obra) | 0.064 | 6224.8 | 398.387 |
| % | % | Herramientas | 2 % | 46091.624 | 921.832 |
|  |  | Costes directos |  |  | 47013.456 |

## Recursos

**mt21vts040gi** Ud Tirador doble para puerta de vidrio
Datos técnicos: Coste energético 5.039 MJ; Emisión de CO2 0.796 kg
Residuos:
- embalaje: re150101 Envases de papel y cartón. (componente de residuo); rendimiento 0.072 kg; Código LER 15 01 01; Masa del elemento 1 kg; Volumen 0.001333 m3
