# Aislamiento acústico a ruido aéreo sobre cielo falso, con paneles de aglomerado de corcho expandido

- Propiedad del archivo: CYPE Ingenieros S.A.
- Formato: FIEBDC-3/2016
- Programa: Generador de precios de la construcción. CYPE Ingenieros, S.A.
- Fecha: 18/05/2024
- Ámbito geográfico: Chile
- Divisa: CHL
- Costes indirectos: 3 %
- Gastos generales: 13 %
- Beneficio industrial: 6 %
- IVA: 19 %

## N Aislamientos e imprimaciones

### NB Aislamientos acústicos

#### NBT Cielos falsos

**NBT030** m² Aislamiento acústico a ruido aéreo sobre cielo falso, con paneles de aglomerado de corcho expandido.
Aislamiento acústico a ruido aéreo sobre cielo falso, con panel de aglomerado de corcho expandido, de 60 mm de espesor, de 1000x500 mm, color negro, de entre 105 y 125 kg/m³ de densidad, resistencia térmica 1,5 m²K/W, conductividad térmica 0,04 W/(mK), factor de resistencia a la difusión del vapor de agua entre 7 y 14, Euroclase E de reacción al fuego, resistencia a compresión >= 100 kPa.
Criterio de valoración económica: El precio no incluye el cielo falso.
Incluye: Corte y ajuste del aislamiento. Colocación del aislamiento.
Criterio de medición de proyecto: Superficie medida según documentación gráfica de Proyecto.
Criterio de medición de obra: Se medirá la superficie realmente ejecutada según especificaciones de Proyecto.

| Código | Ud | Descripción | Rendimiento | Precio | Importe |
|---|---|---|---|---|---|
| mt16acs010pa | m² | Panel de aglomerado de corcho expandido, de 60 mm de espesor, de 1000x500 mm, color negro, de entre 105 y 125 kg/m³ de densidad, resistencia térmica 1,5 m²K/W, conductividad térmica 0,04 W/(mK), factor de resistencia a la difusión del vapor de agua entre 7 y 14, Euroclase E de reacción al fuego, resistencia a compresión >= 100 kPa. (material) | 1.05 | 28846.06 | 30288.363 |
| mo054 | h | Maestro 1ª montador de aislamientos. (mano de obra) | 0.087 | 8556.75 | 744.437 |
| mo101 | h | Ayudante montador de aislamientos. (mano de obra) | 0.087 | 6224.8 | 541.558 |
| % | % | Herramientas | 2 % | 31574.358 | 631.487 |
|  |  | Costes directos |  |  | 32205.845 |

Residuos:
- colocación: mt16acs010pa; factor de residuo 0.024

## Recursos

**mt16acs010pa** m² Panel de aglomerado de corcho expandido
Datos técnicos: Coste energético 469.458 MJ; Emisión de CO2 -11.704 kg; Código LER 17 06 04; Masa del elemento 6.9 kg; Volumen 0.0115 m3
Residuos:
- embalaje: re170203 Plástico. (componente de residuo); rendimiento 0.034 kg; Código LER 17 02 03; Masa del elemento 1 kg; Volumen 0.001667 m3
