# Aislamiento acústico a ruido aéreo sobre cielo falso, con paneles de fibra de poliéster

- Propiedad del archivo: CYPE Ingenieros S.A.
- Formato: FIEBDC-3/2016
- Programa: Generador de precios de la construcción. CYPE Ingenieros, S.A.
- Fecha: 18/05/2024
- Ámbito geográfico: Chile
- Divisa: CHL
- Costes indirectos: 3 %
- Gastos generales: 13 %
- Beneficio industrial: 6 %
- IVA: 19 %

## N Aislamientos e imprimaciones

### NB Aislamientos acústicos

#### NBT Cielos falsos

**NBT040** m² Aislamiento acústico a ruido aéreo sobre cielo falso, con paneles de fibra de poliéster.
Aislamiento acústico a ruido aéreo sobre cielo falso, con panel de napa de poliéster, tipo NPP, de 1350x600 mm y 80 (40+40) mm de espesor.
Criterio de valoración económica: El precio no incluye el cielo falso.
Incluye: Corte y ajuste del aislamiento. Colocación del aislamiento.
Criterio de medición de proyecto: Superficie medida según documentación gráfica de Proyecto.
Criterio de medición de obra: Se medirá la superficie realmente ejecutada según especificaciones de Proyecto.

| Código | Ud | Descripción | Rendimiento | Precio | Importe |
|---|---|---|---|---|---|
| mt16npg020f | m² | Panel de napa de poliéster, tipo NPP, de 1350x600 mm 80 (40+40) mm de espesor, resistencia térmica 1,02 m²K/W, conductividad térmica 0,039 W/(mK), Euroclase B-s1, d0 de reacción al fuego; con atenuación acústica de 50 dB. (material) | 1.05 | 13098.86 | 13753.803 |
| mo054 | h | Maestro 1ª montador de aislamientos. (mano de obra) | 0.096 | 8556.75 | 821.448 |
| mo101 | h | Ayudante montador de aislamientos. (mano de obra) | 0.096 | 6224.8 | 597.581 |
| % | % | Herramientas | 2 % | 15172.832 | 303.457 |
|  |  | Costes directos |  |  | 15476.289 |

Residuos:
- colocación: mt16npg020f; factor de residuo 0.048672

## Recursos

**mt16npg020f** m² Panel de napa de poliéster
Datos técnicos: Coste energético 44.981 MJ; Emisión de CO2 1.954 kg; Código LER 17 06 04; Masa del elemento 1 kg; Volumen 0.001667 m3
Residuos:
- embalaje: re170203 Plástico. (componente de residuo); rendimiento 0.028 kg; Código LER 17 02 03; Masa del elemento 1 kg; Volumen 0.001667 m3
