# Aislamiento acústico a ruido aéreo entre placas, en cielo falso de placas, con láminas viscoelásticas

- Propiedad del archivo: CYPE Ingenieros S.A.
- Formato: FIEBDC-3/2016
- Programa: Generador de precios de la construcción. CYPE Ingenieros, S.A.
- Fecha: 18/05/2024
- Ámbito geográfico: Chile
- Divisa: CHL
- Costes indirectos: 3 %
- Gastos generales: 13 %
- Beneficio industrial: 6 %
- IVA: 19 %

## N Aislamientos e imprimaciones

### NB Aislamientos acústicos

#### NBT Cielos falsos

**NBT050** m² Aislamiento acústico a ruido aéreo entre placas, en cielo falso de placas, con láminas viscoelásticas.
Aislamiento acústico a ruido aéreo entre placas, en cielo falso de placas, con lámina viscoelástica autoadhesiva de alta densidad, de 4 mm de espesor.
Criterio de valoración económica: El precio no incluye el cielo falso.
Incluye: Limpieza y preparación de la superficie soporte. Corte del aislamiento. Colocación del aislamiento en la placa ya montada.
Criterio de medición de proyecto: Superficie medida según documentación gráfica de Proyecto.
Criterio de medición de obra: Se medirá la superficie realmente ejecutada según especificaciones de Proyecto.

| Código | Ud | Descripción | Rendimiento | Precio | Importe |
|---|---|---|---|---|---|
| mt16ptd060Gf | m² | Lámina viscoelástica autoadhesiva de alta densidad, de 4 mm de espesor; con 38,3 dB de índice global de reducción acústica, Rw. (material) | 1.05 | 9649.13 | 10131.587 |
| mo054 | h | Maestro 1ª montador de aislamientos. (mano de obra) | 0.083 | 8556.75 | 710.210 |
| mo101 | h | Ayudante montador de aislamientos. (mano de obra) | 0.083 | 6224.8 | 516.658 |
| % | % | Herramientas | 2 % | 11358.455 | 227.169 |
|  |  | Costes directos |  |  | 11585.624 |

Residuos:
- colocación: mt16ptd060Gf; factor de residuo 0.0601568

## Recursos

**mt16ptd060Gf** m² Lámina viscoelástica autoadhesiva de alta densidad
Datos técnicos: Coste energético 214.009 MJ; Emisión de CO2 6.424 kg; Código LER 17 03 02; Masa del elemento 5.7 kg; Volumen 0.0057 m3
Residuos:
- embalaje: re170203 Plástico. (componente de residuo); rendimiento 0.056 kg; Código LER 17 02 03; Masa del elemento 1 kg; Volumen 0.001667 m3
