# Capa separadora en azotea: lámina de polietileno

- Propiedad del archivo: CYPE Ingenieros S.A.
- Formato: FIEBDC-3/2016
- Programa: Generador de precios de la construcción. CYPE Ingenieros, S.A.
- Fecha: 18/05/2024
- Ámbito geográfico: Chile
- Divisa: CHL
- Costes indirectos: 3 %
- Gastos generales: 13 %
- Beneficio industrial: 6 %
- IVA: 19 %

## N Aislamientos e imprimaciones

### NG Geosintéticos

#### NGU Azoteas

**NGU020** m² Capa separadora en azotea: lámina de polietileno.
Capa separadora en azotea: film de polietileno de 0,10 mm de espesor y 92 g/m² de masa superficial. Colocación en obra: con solapes, directamente bajo la imprimación.
Incluye: Colocación de la capa separadora.
Criterio de medición de proyecto: Superficie medida según documentación gráfica de Proyecto.
Criterio de medición de obra: Se medirá la superficie realmente ejecutada según especificaciones de Proyecto, incluyendo las entregas y los solapes.

| Código | Ud | Descripción | Rendimiento | Precio | Importe |
|---|---|---|---|---|---|
| mt16png010b | m² | Film de polietileno de 0,1 mm de espesor y 92 g/m² de masa superficial. (material) | 1.1 | 256.6 | 282.260 |
| mo029 | h | Maestro 1ª aplicador de membranas impermeabilizantes. (mano de obra) | 0.025 | 8327.21 | 208.180 |
| mo067 | h | Ayudante aplicador de membranas impermeabilizantes. (mano de obra) | 0.05 | 6224.8 | 311.240 |
| % | % | Herramientas | 2 % | 801.680 | 16.034 |
|  |  | Costes directos |  |  | 817.714 |

Residuos:
- colocación: mt16png010b Film de polietileno de 0,1 mm de espesor y 92 g/m² de masa superficial; factor de residuo 0.06

## Recursos

**mt16png010b** m² Film de polietileno de 0,1 mm de espesor y 92 g/m² de masa superficial
Datos técnicos: Coste energético 14.933 MJ; Emisión de CO2 0.563 kg; Código LER 17 06 04; Masa del elemento 0.092 kg; Volumen 0.000153 m3
Residuos:
- embalaje: re170203 Plástico. (componente de residuo); rendimiento 0.024 kg; Código LER 17 02 03; Masa del elemento 1 kg; Volumen 0.001667 m3
