# Capa separadora en azotea: lámina de polietileno

- Propiedad del archivo: CYPE Ingenieros S.A.
- Formato: FIEBDC-3/2016
- Programa: Generador de precios de la construcción. CYPE Ingenieros, S.A.
- Fecha: 18/05/2024
- Ámbito geográfico: Chile
- Divisa: CHL
- Costes indirectos: 3 %
- Gastos generales: 13 %
- Beneficio industrial: 6 %
- IVA: 19 %

## N Aislamientos e imprimaciones

### NG Geosintéticos

#### NGU Azoteas

**NGU020** m² Capa separadora en azotea: lámina de polietileno.
Capa separadora en azotea: film de polietileno de 0,25 mm de espesor y 230 g/m² de masa superficial. Colocación en obra: con solapes, directamente bajo la capa de protección.
Incluye: Colocación de la capa separadora.
Criterio de medición de proyecto: Superficie medida según documentación gráfica de Proyecto.
Criterio de medición de obra: Se medirá la superficie realmente ejecutada según especificaciones de Proyecto, incluyendo las entregas y los solapes.

| Código | Ud | Descripción | Rendimiento | Precio | Importe |
|---|---|---|---|---|---|
| mt16png010e | m² | Film de polietileno de 0,25 mm de espesor y 230 g/m² de masa superficial. (material) | 1.1 | 623.18 | 685.498 |
| mo029 | h | Maestro 1ª aplicador de membranas impermeabilizantes. (mano de obra) | 0.025 | 8327.21 | 208.180 |
| mo067 | h | Ayudante aplicador de membranas impermeabilizantes. (mano de obra) | 0.05 | 6224.8 | 311.240 |
| % | % | Herramientas | 2 % | 1204.918 | 24.098 |
|  |  | Costes directos |  |  | 1229.016 |

Residuos:
- colocación: mt16png010e Film de polietileno de 0,25 mm de espesor y 230 g/m² de masa superficial; factor de residuo 0.06

## Recursos

**mt16png010e** m² Film de polietileno de 0,25 mm de espesor y 230 g/m² de masa superficial
Datos técnicos: Coste energético 33.844 MJ; Emisión de CO2 1.233 kg; Código LER 17 06 04; Masa del elemento 0.23 kg; Volumen 0.000383 m3
Residuos:
- embalaje: re170203 Plástico. (componente de residuo); rendimiento 0.024 kg; Código LER 17 02 03; Masa del elemento 1 kg; Volumen 0.001667 m3
