# Imprimación de cubiertas inclinadas ajardinadas, con láminas de EPDM

- Propiedad del archivo: CYPE Ingenieros S.A.
- Formato: FIEBDC-3/2016
- Programa: Generador de precios de la construcción. CYPE Ingenieros, S.A.
- Fecha: 05/10/2024
- Ámbito geográfico: Chile
- Divisa: CHL
- Costes indirectos: 3 %
- Gastos generales: 13 %
- Beneficio industrial: 6 %
- IVA: 19 %

## N Aislamientos e imprimaciones

### NI Imprimaciones

#### NIN Cubiertas inclinadas

**NIN023** m² Imprimación de cubiertas inclinadas ajardinadas, con láminas de EPDM.
Imprimación de cubiertas inclinadas ajardinadas, con una pendiente media del 5%, con lámina impermeabilizante autoadhesiva de caucho sintético EPDM de alta densidad, de 2,5 mm de espesor, masa nominal 2,75 kg/m², con armadura de fieltro de fibra de vidrio y plástico desechable siliconado en la cara inferior, tipo monocapa, totalmente adherida al soporte con adhesivo de neopreno y fijada en solapes y bordes mediante soldadura termoplástica.
Incluye: Aplicación de la capa de imprimación. Colocación de la geomembrana. Resolución de los puntos singulares.
Criterio de medición de proyecto: Superficie del faldón medida en verdadera magnitud, según documentación gráfica de Proyecto.
Criterio de medición de obra: Se medirá, en verdadera magnitud, la superficie realmente ejecutada según especificaciones de Proyecto.

| Código | Ud | Descripción | Rendimiento | Precio | Importe |
|---|---|---|---|---|---|
| mt15dra025 | kg | Adhesivo de neopreno, para la unión de las membranas de EPDM al soporte. (material) | 0.325 | 15392.7 | 5002.628 |
| mt15soc010a | m² | Lámina impermeabilizante autoadhesiva de caucho sintético EPDM de alta densidad, de 2,5 mm de espesor, masa nominal 2,75 kg/m², con armadura de fieltro de fibra de vidrio y plástico desechable siliconado en la cara inferior, con resistencia a la penetración de raíces, con resistencia al envejecimiento y a los rayos UV. (material) | 1.1 | 43209.95 | 47530.945 |
| mo029 | h | Maestro 1ª aplicador de membranas impermeabilizantes. (mano de obra) | 0.151 | 8324.16 | 1256.948 |
| mo067 | h | Ayudante aplicador de membranas impermeabilizantes. (mano de obra) | 0.151 | 6222.52 | 939.601 |
| % | % | Herramientas | 2 % | 54730.122 | 1094.602 |
|  |  | Costes directos |  |  | 55824.724 |

Residuos:
- colocación: mt15dra025 Adhesivo de neopreno, para la unión de las membranas de EPDM al soporte; factor de residuo 0.03
- colocación: mt15soc010a; factor de residuo 0.035

## Recursos

**mt15dra025** kg Adhesivo de neopreno, para la unión de las membranas de EPDM al soporte
Datos técnicos: Coste energético 120.000 MJ; Emisión de CO2 2.960 kg; Código LER 17 02 03; Masa del elemento 1 kg; Volumen 0.001667 m3

**mt15soc010a** m² Lámina impermeabilizante autoadhesiva de caucho sintético EPDM de alta densidad
Datos técnicos: Coste energético 196.367 MJ; Emisión de CO2 6.249 kg; Código LER 17 02 03; Masa del elemento 2.75 kg; Volumen 0.004583 m3
Residuos:
- embalaje: re170203 Plástico. (componente de residuo); rendimiento 0.07 kg; Código LER 17 02 03; Masa del elemento 1 kg; Volumen 0.001667 m3
