# Imprimación líquida, para reparación de cubiertas arquitectónicas, aplicación mecánica en caliente. Sistema MasterSeal Roof "MBCC de Sika"

- Propiedad del archivo: CYPE Ingenieros S.A.
- Formato: FIEBDC-3/2016
- Programa: Generador de precios de la construcción. CYPE Ingenieros, S.A.
- Fecha: 18/05/2024
- Ámbito geográfico: Chile
- Divisa: CHL
- Costes indirectos: 3 %
- Gastos generales: 13 %
- Beneficio industrial: 6 %
- IVA: 19 %

## N Aislamientos e imprimaciones

### NL Imprimaciones líquidas

#### NLG Cubiertas, galerías y balcones

**NLG310** m² Imprimación líquida, para reparación de cubiertas arquitectónicas, aplicación mecánica en caliente. Sistema MasterSeal Roof "MBCC de Sika".
Imprimación líquida, para reparación de cubiertas arquitectónicas, para revestir, de 2 a 2,5 mm de espesor total, sobre superficie soporte de acero inoxidable. Sistema MasterSeal Roof 2111 "MBCC de Sika" formado por membrana elástica impermeabilizante de dos componentes, MasterSeal M 811 "MBCC de Sika", aplicada mediante sistema de proyección mecánica en caliente, previa imprimación con MasterSeal P 691 "MBCC de Sika", y aplicación de MasterSeal P 691 "MBCC de Sika" como puente de unión.
Incluye: Limpieza de la superficie soporte. Aplicación de la imprimación. Aplicación de la imprimación que actúa como puente de unión. Resolución de los puntos singulares. Aplicación mecánica en caliente del impermeabilizante.
Criterio de medición de proyecto: Superficie medida en proyección horizontal, según documentación gráfica de Proyecto, desde las caras interiores de los antepechos o petos perimetrales que la limitan.
Criterio de medición de obra: Se medirá, en proyección horizontal, la superficie realmente ejecutada según especificaciones de Proyecto, desde las caras interiores de los antepechos o petos perimetrales que la limitan.

| Código | Ud | Descripción | Rendimiento | Precio | Importe |
|---|---|---|---|---|---|
| mt15bas120m | kg | Imprimación incolora, MasterSeal P 691 "MBCC de Sika", a base de resina de poliuretano monocomponente y disolventes, para aplicar sobre PVC, EPDM, madera, poliéster o fibrocemento, sobre membranas proyectadas tipo MasterSeal o como puente de unión con rastrillo de goma y rodillo de pelo corto. (material) | 0.2 | 18288.09 | 3657.618 |
| mt15bas360a | kg | Membrana elástica impermeabilizante de dos componentes a base de poliurea híbrida sin disolventes, MasterSeal M 811 "MBCC de Sika", permeable al vapor de agua, para aplicar mediante sistema de proyección mecánica en caliente. (material) | 2.35 | 10595.56 | 24899.566 |
| mq06pyp010 | h | Equipo completo para proyección de productos impermeabilizantes líquidos en caliente. (maquinaria) | 0.232 | 1710.61 | 396.862 |
| mo032 | h | Maestro 1ª aplicador de productos impermeabilizantes. (mano de obra) | 0.378 | 8327.21 | 3147.685 |
| mo070 | h | Ayudante aplicador de productos impermeabilizantes. (mano de obra) | 0.378 | 6224.8 | 2352.974 |
| % | % | Herramientas | 2 % | 34454.705 | 689.094 |
|  |  | Costes directos |  |  | 35143.799 |

Residuos:
- colocación: mt15bas120m; factor de residuo 0.03

## Recursos

**mt15bas120m** kg Imprimación incolora
Datos técnicos: Coste energético 94.263 MJ; Emisión de CO2 3.778 kg; Código LER 17 09 04; Masa del elemento 1 kg; Volumen 0.000667 m3
Residuos:
- embalaje: re170203 Plástico. (componente de residuo); rendimiento 0.003 kg; Código LER 17 02 03; Masa del elemento 1 kg; Volumen 0.001667 m3
