# Aislamiento térmico reflexivo por el interior de cubiertas inclinadas sobre espacio no habitable

- Propiedad del archivo: CYPE Ingenieros S.A.
- Formato: FIEBDC-3/2016
- Programa: Generador de precios de la construcción. CYPE Ingenieros, S.A.
- Fecha: 18/05/2024
- Ámbito geográfico: Chile
- Divisa: CHL
- Costes indirectos: 3 %
- Gastos generales: 13 %
- Beneficio industrial: 6 %
- IVA: 19 %

## N Aislamientos e imprimaciones

### NR Aislamientos térmicos reflexivos

#### NRQ Cubiertas inclinadas

**NRQ030** m² Aislamiento térmico reflexivo por el interior de cubiertas inclinadas sobre espacio no habitable.
Aislamiento térmico reflexivo por el interior de cubiertas inclinadas sobre espacio no habitable, formado por complejo multicapa, con barrera de vapor, factor de resistencia a la difusión del vapor de agua 4444, de 45 mm de espesor, con una emisividad de 0,06 en ambas caras, una resistencia térmica intrínseca (sin cámara de aire) de 1,9 m²K/W y una conductividad térmica de 0,024 W/(mK). Colocación en obra: con solape y fijado con rastreles de madera de 24x48 mm a la superficie soporte de hormigón; preparado para la posterior formación de una cámara de aire. Incluso tornillos para la fijación de los rastreles a la superficie soporte, cinta autoadhesiva para sellado de juntas.
Incluye: Limpieza del supradós de la losa. Revisión de la superficie del paramento base en el que se realiza la fijación del aislamiento de acuerdo con las exigencias de la técnica a emplear. Replanteo y corte del aislamiento. Colocación del aislamiento. Sellado de juntas. Fijación de los rastreles.
Criterio de medición de proyecto: Superficie medida según documentación gráfica de Proyecto.
Criterio de medición de obra: Se medirá la superficie realmente ejecutada según especificaciones de Proyecto.

| Código | Ud | Descripción | Rendimiento | Precio | Importe |
|---|---|---|---|---|---|
| mt12psg260a | m | Rastrel de madera de pino pinaster (Pinus pinaster), de 24x48 mm de sección, sin tratar. (material) | 1.2 | 1013.68 | 1216.416 |
| mt13blw131 | Ud | Tornillo para sujeción de elementos de madera. (material) | 2.8 | 75.85 | 212.380 |
| mt16ara010ccbb | m² | Complejo multicapa, con barrera de vapor, factor de resistencia a la difusión del vapor de agua 4444, compuesto de una lámina de polietileno aluminizado calandrado con armadura y tratamiento anticorrosión y una lámina de polietileno metalizado calandrado con capa protectora y núcleo formado por varias capas de guata de poliéster, espuma de polietileno y láminas de polietileno aluminizado, de 45 mm de espesor, con una emisividad de 0,06 en ambas caras, una resistencia térmica intrínseca (sin cámara de aire) de 1,9 m²K/W y una conductividad térmica de 0,024 W/(mK), suministrado en paneles de 1,60x6,25 m. (material) | 1.1 | 18513.64 | 20365.004 |
| mt16ara100a | m | Cinta autoadhesiva, de aluminio, con adhesivo acrílico, de 100 mm de anchura, para la estanqueidad al aire y al vapor de agua de las juntas en aislamientos reflexivos. (material) | 0.45 | 558.96 | 251.532 |
| mo054 | h | Maestro 1ª montador de aislamientos. (mano de obra) | 0.1 | 8556.75 | 855.675 |
| mo101 | h | Ayudante montador de aislamientos. (mano de obra) | 0.05 | 6224.8 | 311.240 |
| % | % | Herramientas | 2 % | 23212.247 | 464.245 |
|  |  | Costes directos |  |  | 23676.492 |

Residuos:
- colocación: mt13blw131 Tornillo para sujeción de elementos de madera; factor de residuo 0.005
- colocación: mt16ara100a; factor de residuo 0.048

## Recursos

**mt13blw131** Ud Tornillo para sujeción de elementos de madera
Datos técnicos: Coste energético 0.133 MJ; Emisión de CO2 0.008 kg; Código LER 17 04 05; Masa del elemento 0.0134 kg; Volumen 0.000006 m3
Residuos:
- embalaje: re150101 Envases de papel y cartón. (componente de residuo); rendimiento 0.001 kg; Código LER 15 01 01; Masa del elemento 1 kg; Volumen 0.001333 m3

**mt16ara100a** m Cinta autoadhesiva
Datos técnicos: Coste energético 3.059 MJ; Emisión de CO2 0.214 kg; Código LER 17 04 02; Masa del elemento 0.023 kg; Volumen 0.000015 m3
Residuos:
- embalaje: re170203 Plástico. (componente de residuo); rendimiento 0.005 kg; Código LER 17 02 03; Masa del elemento 1 kg; Volumen 0.001667 m3
