# Reparación puntual de capa de imprimación con membrana asfáltica, en azotea, no transitable, autoprotegida

- Propiedad del archivo: CYPE Ingenieros S.A.
- Formato: FIEBDC-3/2016
- Programa: Generador de precios de la construcción. CYPE Ingenieros, S.A.
- Fecha: 18/05/2024
- Ámbito geográfico: Chile
- Divisa: CHL
- Costes indirectos: 3 %
- Gastos generales: 13 %
- Beneficio industrial: 6 %
- IVA: 19 %

## Q Cubiertas

### QA Planas transitables, no ventiladas

#### QAW Sustituciones

**QAW050** Ud Reparación puntual de capa de imprimación con membrana asfáltica, en azotea, no transitable, autoprotegida.
Reparación puntual de capa de imprimación con membrana asfáltica, en azotea, no transitable, autoprotegida, mediante la retirada de la lámina deteriorada, de 50x50 cm, y sustitución por imprimación monocapa adherida, formada por una membrana de betún modificado con elastómero SBS, de 3,5 mm de espesor, con armadura de fieltro de poliéster reforzado y estabilizado de 150 g/m², con autoprotección mineral de color gris totalmente adherida con soplete.
Incluye: Replanteo. Retirada de la lámina deteriorada. Acopio del material retirado. Limpieza y preparación de la superficie. Colocación de la imprimación. Limpieza de los restos de obra. Carga manual del material retirado y restos de obra sobre camión o contenedor.
Criterio de medición de proyecto: Número de unidades previstas, según documentación gráfica de Proyecto.
Criterio de medición de obra: Se medirá el número de unidades realmente ejecutadas según especificaciones de Proyecto.

| Código | Ud | Descripción | Rendimiento | Precio | Importe |
|---|---|---|---|---|---|
| mt14lga010ea | m² | Membrana de betún modificado con elastómero SBS, de 3,5 mm de espesor, masa nominal 5 kg/m², con armadura de fieltro de poliéster reforzado y estabilizado de 150 g/m², con autoprotección mineral de color gris. (material) | 0.3 | 9681.85 | 2904.555 |
| mo029 | h | Maestro 1ª aplicador de membranas impermeabilizantes. (mano de obra) | 0.552 | 8327.21 | 4596.620 |
| mo067 | h | Ayudante aplicador de membranas impermeabilizantes. (mano de obra) | 0.498 | 6224.8 | 3099.950 |
| % | % | Herramientas | 2 % | 10601.125 | 212.023 |
|  |  | Costes directos |  |  | 10813.148 |

Residuos:
- colocación: mt14lga010ea; factor de residuo 0.05691

## Recursos

**mt14lga010ea** m² Membrana de betún modificado con elastómero SBS
Datos técnicos: Coste energético 291.019 MJ; Emisión de CO2 8.176 kg; Código LER 17 03 02; Masa del elemento 5 kg; Volumen 0.005 m3
Residuos:
- embalaje: re170203 Plástico. (componente de residuo); rendimiento 0.057 kg; Código LER 17 02 03; Masa del elemento 1 kg; Volumen 0.001667 m3
