# Lucarna de placas translúcidas, en azotea

- Propiedad del archivo: CYPE Ingenieros S.A.
- Formato: FIEBDC-3/2016
- Programa: Generador de precios de la construcción. CYPE Ingenieros, S.A.
- Fecha: 18/05/2024
- Ámbito geográfico: Chile
- Divisa: CHL
- Costes indirectos: 3 %
- Gastos generales: 13 %
- Beneficio industrial: 6 %
- IVA: 19 %

## Q Cubiertas

### QL Lucarnas

#### QLL De placas translúcidas sintéticas

**QLL010** m² Lucarna de placas translúcidas, en azotea.
Lucarna a dos aguas en azotea, con losa alveolar translúcida plana de policarbonato celular, de 16 mm de espesor, color blanco opal translúcido, conductividad térmica 3,02 W/(mK), Euroclase B-s1, d0 de reacción al fuego, con una transmisión de luminosidad del 48%, proporcionando un aislamiento acústico de 18 dB. Incluso accesorios de fijación de las placas y silicona neutra oxímica, para sellado de juntas.
Criterio de valoración económica: El precio no incluye la estructura soporte.
Incluye: Colocación y fijación de las placas. Resolución del perímetro interior y exterior del conjunto. Sellado elástico de juntas.
Criterio de medición de proyecto: Superficie del faldón medida en verdadera magnitud, según documentación gráfica de Proyecto.
Criterio de medición de obra: Se medirá, en verdadera magnitud, la superficie realmente ejecutada según especificaciones de Proyecto.

| Código | Ud | Descripción | Rendimiento | Precio | Importe |
|---|---|---|---|---|---|
| mt21lpc010h | m² | Losa alveolar translúcida plana de policarbonato celular, de 16 mm de espesor, color blanco opal translúcido, conductividad térmica 3,02 W/(mK), Euroclase B-s1, d0 de reacción al fuego, con una transmisión de luminosidad del 48%, proporcionando un aislamiento acústico de 18 dB y con tratamiento a los rayos UV en las dos caras. (material) | 1.05 | 22942.81 | 24089.951 |
| mt21lpc030 | Ud | Kit de accesorios de fijación, para planchas de policarbonato celular, en lucarnas, formado por tornillos autorroscantes de acero inoxidable, arandela de aluminio y EPDM piezas de protección de polipropileno para colocar a presión, cinta autoadhesiva y perfiles de cierre lateral. (material) | 0.2 | 21376.79 | 4275.358 |
| mt22www050a | Ud | Cartucho de 300 ml de silicona neutra oxímica, de elasticidad permanente y curado rápido, color blanco, rango de temperatura de trabajo de -60 a 150°C, con resistencia a los rayos UV, dureza Shore A aproximada de 22, según ISO 868 y elongación a rotura >= 800%, según ISO 8339. (material) | 0.2 | 3064.15 | 612.830 |
| mo011 | h | Maestro 1ª montador. (mano de obra) | 0.316 | 8556.75 | 2703.933 |
| mo080 | h | Ayudante montador. (mano de obra) | 0.316 | 6224.8 | 1967.037 |
| % | % | Herramientas | 2 % | 33649.109 | 672.982 |
|  |  | Costes directos |  |  | 34322.091 |

Residuos:
- colocación: mt22www050a; factor de residuo 0.06

## Recursos

**mt21lpc010h** m² Losa alveolar translúcida plana de policarbonato celular
Datos técnicos: Coste energético 354.758 MJ; Emisión de CO2 24.324 kg
Residuos:
- embalaje: re150101 Envases de papel y cartón. (componente de residuo); rendimiento 0.06 kg; Código LER 15 01 01; Masa del elemento 1 kg; Volumen 0.001333 m3

**mt22www050a** Ud Cartucho de 300 ml de silicona neutra oxímica
Datos técnicos: Coste energético 61.288 MJ; Emisión de CO2 2.605 kg; Código LER 17 09 04; Masa del elemento 0.3 kg; Volumen 0.0002 m3
Residuos:
- embalaje: re170203 Plástico. (componente de residuo); rendimiento 0.1 kg; Código LER 17 02 03; Masa del elemento 1 kg; Volumen 0.001667 m3
