# Punto singular para cubierta inclinada metálica

- Propiedad del archivo: CYPE Ingenieros S.A.
- Formato: FIEBDC-3/2016
- Programa: Generador de precios de la construcción. CYPE Ingenieros, S.A.
- Fecha: 18/05/2024
- Ámbito geográfico: Chile
- Divisa: CHL
- Costes indirectos: 3 %
- Gastos generales: 13 %
- Beneficio industrial: 6 %
- IVA: 19 %

## Q Cubiertas

### QU Componentes de cubiertas inclinadas y curvas

#### QUM De láminas de acero y paneles sándwich

**QUM011** m Punto singular para cubierta inclinada metálica.
Canal interior para cubierta inclinada con una pendiente mayor del 10%, con lámina plegada de acero galvanizado, de 1,0 mm de espesor, 80 cm de desarrollo y 4 pliegues. Incluso accesorios de fijación de las piezas a las placas y masilla de base neutra monocomponente, para sellado de juntas.
Incluye: Replanteo y colocación del remate. Fijación mecánica.
Criterio de medición de proyecto: Longitud medida según documentación gráfica de Proyecto, incrementada en 5 cm a cada lado.
Criterio de medición de obra: Se medirá la longitud realmente ejecutada según especificaciones de Proyecto, incluyendo las entregas en los apoyos.

| Código | Ud | Descripción | Rendimiento | Precio | Importe |
|---|---|---|---|---|---|
| mt12www030ccE | m | Lámina plegada de acero galvanizado, de 1 mm de espesor, 80 cm de desarrollo y 4 pliegues, para canal interior. (material) | 1.07 | 8427.97 | 9017.928 |
| mt13ccg030d | Ud | Tornillo autorroscante de 6,5x130 mm de acero galvanizado, con arandela. (material) | 8 | 239.97 | 1919.760 |
| mt21vva011 | l | Masilla de base neutra monocomponente, para sellado de juntas; para aplicar con pistola. (material) | 0.025 | 9743.68 | 243.592 |
| mo051 | h | Maestro 1ª montador de cerramientos industriales. (mano de obra) | 0.435 | 8556.75 | 3722.186 |
| mo098 | h | Ayudante montador de cerramientos industriales. (mano de obra) | 0.218 | 6224.8 | 1357.006 |
| % | % | Herramientas | 2 % | 16260.472 | 325.209 |
|  |  | Costes directos |  |  | 16585.681 |

Residuos:
- colocación: mt13ccg030d Tornillo autorroscante de 6,5x130 mm de acero galvanizado, con arandela; factor de residuo 0.0041129

## Recursos

**mt13ccg030d** Ud Tornillo autorroscante de 6,5x130 mm de acero galvanizado, con arandela
Datos técnicos: Coste energético 0.642 MJ; Emisión de CO2 0.065 kg; Código LER 17 04 05; Masa del elemento 0.0248 kg; Volumen 0.000012 m3
Residuos:
- embalaje: re150101 Envases de papel y cartón. (componente de residuo); rendimiento 0.001 kg; Código LER 15 01 01; Masa del elemento 1 kg; Volumen 0.001333 m3
