# Cobertura de planchas de policarbonato

- Propiedad del archivo: CYPE Ingenieros S.A.
- Formato: FIEBDC-3/2016
- Programa: Generador de precios de la construcción. CYPE Ingenieros, S.A.
- Fecha: 18/05/2024
- Ámbito geográfico: Chile
- Divisa: CHL
- Costes indirectos: 3 %
- Gastos generales: 13 %
- Beneficio industrial: 6 %
- IVA: 19 %

## Q Cubiertas

### QU Componentes de cubiertas inclinadas y curvas

#### QUP De planchas de policarbonato

**QUP010** m² Cobertura de planchas de policarbonato.
Cobertura de placas translúcidas de policarbonato, de perfil mini onda, de 10 mm de espesor, con una transmisión de luminosidad del 90%, colocadas con un solape de la placa superior de 130 mm y un solape lateral de dos ondas y fijadas mecánicamente sobre perfil ligero metálico o de madera, en cubierta inclinada, con una pendiente mayor del 10%. Incluso accesorios de fijación de las placas y silicona neutra oxímica, para el sellado de solapes.
Criterio de valoración económica: El precio no incluye la superficie soporte ni la resolución de puntos singulares.
Incluye: Replanteo de las placas por faldón. Colocación de las piezas para apoyo de las placas. Corte, preparación y colocación de las placas. Fijación mecánica de las placas. Sellado de solapes.
Criterio de medición de proyecto: Superficie medida en verdadera magnitud, según documentación gráfica de Proyecto.
Criterio de medición de obra: Se medirá, en verdadera magnitud, la superficie realmente ejecutada según especificaciones de Proyecto.

| Código | Ud | Descripción | Rendimiento | Precio | Importe |
|---|---|---|---|---|---|
| mt13lpo100dv | m² | Placa translúcida de policarbonato, de perfil mini onda, de 10 mm de espesor, con una transmisión de luminosidad del 90%. (material) | 1.1 | 11538.3 | 12692.130 |
| mt13lpo140d | Ud | Kit de accesorios de fijación, para planchas de policarbonato, en cubiertas inclinadas, formado por piezas de polipropileno para apoyo de placa de perfil mini onda, con el mismo perfil de la onda, piezas de acero inoxidable con arandela de EPDM para colocar sobre la parte superior de la placa y asegurar la estanqueidad de la fijación y tornillos autorroscantes. (material) | 0.2 | 21201.02 | 4240.204 |
| mt22www050a | Ud | Cartucho de 300 ml de silicona neutra oxímica, de elasticidad permanente y curado rápido, color blanco, rango de temperatura de trabajo de -60 a 150°C, con resistencia a los rayos UV, dureza Shore A aproximada de 22, según ISO 868 y elongación a rotura >= 800%, según ISO 8339. (material) | 0.2 | 3064.15 | 612.830 |
| mo051 | h | Maestro 1ª montador de cerramientos industriales. (mano de obra) | 0.112 | 8556.75 | 958.356 |
| mo098 | h | Ayudante montador de cerramientos industriales. (mano de obra) | 0.112 | 6224.8 | 697.178 |
| % | % | Herramientas | 2 % | 19200.698 | 384.014 |
|  |  | Costes directos |  |  | 19584.712 |

Residuos:
- colocación: mt22www050a; factor de residuo 0.06

## Recursos

**mt13lpo100dv** m² Placa translúcida de policarbonato
Datos técnicos: Coste energético 198.022 MJ; Emisión de CO2 13.599 kg
Residuos:
- embalaje: re150101 Envases de papel y cartón. (componente de residuo); rendimiento 0.06 kg; Código LER 15 01 01; Masa del elemento 1 kg; Volumen 0.001333 m3

**mt22www050a** Ud Cartucho de 300 ml de silicona neutra oxímica
Datos técnicos: Coste energético 61.288 MJ; Emisión de CO2 2.605 kg; Código LER 17 09 04; Masa del elemento 0.3 kg; Volumen 0.0002 m3
Residuos:
- embalaje: re170203 Plástico. (componente de residuo); rendimiento 0.1 kg; Código LER 17 02 03; Masa del elemento 1 kg; Volumen 0.001667 m3
