# Cobertura de bandejas de zinc

- Propiedad del archivo: CYPE Ingenieros S.A.
- Formato: FIEBDC-3/2016
- Programa: Generador de precios de la construcción. CYPE Ingenieros, S.A.
- Fecha: 18/05/2024
- Ámbito geográfico: Chile
- Divisa: CHL
- Costes indirectos: 3 %
- Gastos generales: 13 %
- Beneficio industrial: 6 %
- IVA: 19 %

## Q Cubiertas

### QU Componentes de cubiertas inclinadas y curvas

#### QUZ De bandejas de zinc

**QUZ010** m² Cobertura de bandejas de zinc.
Cobertura de bandejas de zinc de 0,7 mm de espesor y 580 mm entre ejes, acabado natural, sobre lámina drenante de estructura nodular de polietileno de alta densidad (PEAD/HDPE), con nódulos de 7,5 mm de altura, resistencia a la compresión 150 kN/m² según ISO 604, capacidad de drenaje 5 l/(s·m) y masa nominal 0,5 kg/m², en cubierta inclinada, con una pendiente del 5% al 7%. Sistema de fijación oculta, con unión longitudinal de las bandejas mediante junta alzada de engatillado doble, de 25 mm de altura y unión transversal en desnivel. Incluso accesorios de fijación de las láminas y cinta flexible de butilo, adhesiva por ambas caras, para el sellado de estanqueidad de los solapes entre bandejas metálicas.
Criterio de valoración económica: El precio no incluye la superficie soporte ni los puntos singulares y las piezas especiales de la cobertura.
Incluye: Limpieza de la superficie soporte. Colocación de la lámina drenante. Corte, preparación y colocación de las bandejas. Fijación mecánica de las bandejas. Resolución de juntas transversales y longitudinales. Sellado de juntas.
Criterio de medición de proyecto: Superficie medida en verdadera magnitud, según documentación gráfica de Proyecto, deduciendo los huecos de superficie mayor de 1 m².
Criterio de medición de obra: Se medirá, en verdadera magnitud, la superficie realmente ejecutada según especificaciones de Proyecto, deduciendo los huecos de superficie mayor de 1 m².

| Código | Ud | Descripción | Rendimiento | Precio | Importe |
|---|---|---|---|---|---|
| mt13ccz010a | m² | Bandeja de zinc de 0,7 mm de espesor y 580 mm entre ejes, acabado natural, para sistema de junta alzada de 25 mm de altura. (material) | 1.28 | 21320.75 | 27290.560 |
| mt14gdo010a | m² | Lámina drenante de estructura nodular de polietileno de alta densidad (PEAD/HDPE), con nódulos de 7,5 mm de altura, resistencia a la compresión 150 kN/m² según ISO 604, capacidad de drenaje 5 l/(s·m) y masa nominal 0,5 kg/m². (material) | 1.05 | 2360.09 | 2478.095 |
| mt13ccz100 | Ud | Kit de accesorios de fijación, para bandejas de zinc, en cubiertas inclinadas. (material) | 1 | 1324.4 | 1324.400 |
| mt13dcp020c | m | Cinta flexible de butilo, adhesiva por ambas caras, para el sellado de estanqueidad de los solapes entre bandejas metálicas. (material) | 1.05 | 1413.62 | 1484.301 |
| mt13ccz110a | Ud | Kit de accesorios para la resolución de uniones transversales en desnivel de bandejas de zinc, en cubiertas inclinadas. (material) | 1 | 1324.4 | 1324.400 |
| mo051 | h | Maestro 1ª montador de cerramientos industriales. (mano de obra) | 0.808 | 8556.75 | 6913.854 |
| mo098 | h | Ayudante montador de cerramientos industriales. (mano de obra) | 1.617 | 6224.8 | 10065.502 |
| % | % | Herramientas | 2 % | 50881.112 | 1017.622 |
|  |  | Costes directos |  |  | 51898.734 |

Residuos:
- colocación: mt13ccz010a; factor de residuo 0.06
- colocación: mt14gdo010a; factor de residuo 0.07

## Recursos

**mt13ccz010a** m² Bandeja de zinc de 0,7 mm de espesor y 580 mm entre ejes
Datos técnicos: Coste energético 277.079 MJ; Emisión de CO2 17.709 kg; Código LER 17 04 07; Masa del elemento 5.76 kg; Volumen 0.00384 m3
Residuos:
- embalaje: re170201 Madera. (componente de residuo); rendimiento 0.087 kg; Código LER 17 02 01; Masa del elemento 1 kg; Volumen 0.000909 m3
- embalaje: re170203 Plástico. (componente de residuo); rendimiento 0.015 kg; Código LER 17 02 03; Masa del elemento 1 kg; Volumen 0.001667 m3

**mt14gdo010a** m² Lámina drenante de estructura nodular de polietileno de alta densidad (PEAD/HDPE)
Datos técnicos: Coste energético 53.284 MJ; Emisión de CO2 2.646 kg; Código LER 17 02 03; Masa del elemento 0.5 kg; Volumen 0.000833 m3
Residuos:
- embalaje: re170203 Plástico; rendimiento 0.05 kg

**mt13dcp020c** m Cinta flexible de butilo
Datos técnicos: Coste energético 7.996 MJ; Emisión de CO2 0.348 kg
