# Capa de mortero de cal sobre paramento exterior

- Propiedad del archivo: CYPE Ingenieros S.A.
- Formato: FIEBDC-3/2016
- Programa: Generador de precios de la construcción. CYPE Ingenieros, S.A.
- Fecha: 18/05/2024
- Ámbito geográfico: Chile
- Divisa: CHL
- Costes indirectos: 3 %
- Gastos generales: 13 %
- Beneficio industrial: 6 %
- IVA: 19 %

## R Revestimientos

### RB Morteros industriales para revoque y enlucido

#### RBA Morteros de cal

**RBA010** m² Capa de mortero de cal sobre paramento exterior.
Capa de mortero de cal, resistencia a compresión de 3 a 7,5 N/mm², absorción de agua por capilaridad menor de 0,4 kg/m² min½, color gris, de 15 mm de espesor, maestreado, con acabado platachado, aplicado mecánicamente, sobre paramento exterior de albañilería cerámica, vertical. Incluso junquillos de PVC, para formación de juntas y malla de fibra de vidrio antiálcalis en los cambios de material y en los frentes de la losa, para evitar fisuras.
Criterio de valoración económica: El precio incluye la protección de los elementos del entorno que puedan verse afectados durante los trabajos y la resolución de puntos singulares.
Incluye: Preparación de la superficie soporte. Despiece de paños de trabajo. Colocación de reglones y lienzas. Colocación de tientos. Formación de maestras. Preparación del mortero. Colocación de la malla entre distintos materiales y en los frentes de la losa. Aplicación del mortero. Realización de juntas y puntos singulares. Ejecución del acabado. Curado del mortero.
Criterio de medición de proyecto: Superficie medida según documentación gráfica de Proyecto, deduciendo el 50% de los huecos entre 2 y 4 m² y el 100% de los huecos mayores de 4 m², añadiendo a cambio, en estos últimos, la superficie de la parte interior del hueco, correspondiente al desarrollo de jambas y dinteles. En los huecos que no se deduzcan, o que se deduzcan parcialmente, están incluidos los trabajos de realizar la superficie interior del hueco.
Criterio de medición de obra: Se medirá la superficie realmente ejecutada según especificaciones de Proyecto, deduciendo el 50% de los huecos entre 2 y 4 m² y el 100% de los huecos mayores de 4 m², añadiendo a cambio, en estos últimos, la superficie de la parte interior del hueco, correspondiente al desarrollo de jambas y dinteles. En los huecos que no se deduzcan, o que se deduzcan parcialmente, están incluidos los trabajos de realizar la superficie interior del hueco.

| Código | Ud | Descripción | Rendimiento | Precio | Importe |
|---|---|---|---|---|---|
| mt08aaa010a | m³ | Agua. (material) | 0.005 | 919.27 | 4.596 |
| mt28mim020a | kg | Mortero de cal, resistencia a compresión de 3 a 7,5 N/mm², absorción de agua por capilaridad menor de 0,4 kg/m² min½, para uso en interiores o en exteriores, color gris, compuesto por cal aérea, aglomerantes hidráulicos, áridos seleccionados y aditivos orgánicos e inorgánicos, para aplicar mediante proyección mecánica, suministrado en sacos. (material) | 18.75 | 217.8 | 4083.750 |
| mt28mon040a | m² | Malla de fibra de vidrio, antiálcalis, de 10x10 mm de luz de malla, de 750 a 900 micras de espesor y de 200 a 250 g/m² de masa superficial, con 25 kp/cm² de resistencia a tracción, para armar morteros. (material) | 0.21 | 1598.09 | 335.599 |
| mt28mon030 | m | Junquillo de PVC. (material) | 0.75 | 232.51 | 174.383 |
| mq06pym010 | h | Mezcladora-bombeadora para morteros y yesos proyectados, de 3 m³/h. (maquinaria) | 0.267 | 5446.57 | 1454.234 |
| mo039 | h | Maestro 1ª revocador. (mano de obra) | 0.59 | 8327.21 | 4913.054 |
| mo111 | h | Jornal especializado revocador. (mano de obra) | 0.304 | 6193.6 | 1882.854 |
| % | % | Herramientas | 2 % | 12848.470 | 256.969 |
|  |  | Costes directos |  |  | 13105.439 |

Residuos:
- colocación: mt28mim020a; factor de residuo 0.0198
- colocación: mt28mon040a; factor de residuo 0.055
- colocación: mt28mon030 Junquillo de PVC; factor de residuo 0.08

## Recursos

**mt08aaa010a** m³ Agua
Datos técnicos: Coste energético 60.000 MJ; Emisión de CO2 30.000 kg

**mt28mim020a** kg Mortero de cal, resistencia a compresión de 3 a 7,5 N/mm²
Datos técnicos: Coste energético 4.265 MJ; Emisión de CO2 0.258 kg; Código LER 17 01 01; Masa del elemento 1 kg; Volumen 0.000667 m3
Residuos:
- embalaje: re150101 Envases de papel y cartón. (componente de residuo); rendimiento 0.009 kg; Código LER 15 01 01; Masa del elemento 1 kg; Volumen 0.001333 m3

**mt28mon040a** m² Malla de fibra de vidrio
Datos técnicos: Coste energético 18.046 MJ; Emisión de CO2 0.887 kg; Código LER 17 02 03; Masa del elemento 0.225 kg; Volumen 0.000375 m3
Residuos:
- embalaje: re170203 Plástico. (componente de residuo); rendimiento 0.024 kg; Código LER 17 02 03; Masa del elemento 1 kg; Volumen 0.001667 m3

**mt28mon030** m Junquillo de PVC
Datos técnicos: Coste energético 8.631 MJ; Emisión de CO2 0.272 kg; Código LER 17 02 03; Masa del elemento 0.07 kg; Volumen 0.000117 m3
Residuos:
- embalaje: re170201 Madera. (componente de residuo); rendimiento 0.04 kg; Código LER 17 02 01; Masa del elemento 1 kg; Volumen 0.000909 m3
- embalaje: re170203 Plástico; rendimiento 0.001 kg
