# Revestimiento continuo de paramentos con micromortero de cal y cemento

- Propiedad del archivo: CYPE Ingenieros S.A.
- Formato: FIEBDC-3/2016
- Programa: Generador de precios de la construcción. CYPE Ingenieros, S.A.
- Fecha: 18/05/2024
- Ámbito geográfico: Chile
- Divisa: CHL
- Costes indirectos: 3 %
- Gastos generales: 13 %
- Beneficio industrial: 6 %
- IVA: 19 %

## R Revestimientos

### RB Morteros industriales para revoque y enlucido

#### RBO Micromorteros de cal y cemento

**RBO010** m² Revestimiento continuo de paramentos con micromortero de cal y cemento.
Revestimiento continuo de paramentos con micromortero, de 3 mm de espesor, realizado sobre superficie no absorbente. IMPRIMACIÓN: a base de copolímeros acrílicos en emulsión acuosa, sin diluir. CAPA BASE: micromortero de cal y cemento, con un tamaño máximo del árido de 0,1 mm, color a elegir, con resina acrílica y pigmento, en dos capas, (0,25 kg/m² cada capa). CAPA DECORATIVA: micromortero de cal y cemento, con un tamaño máximo del árido de 0,1 mm, color a elegir, con resina acrílica y pigmento, (0,25 kg/m²). CAPA DE SELLADO: imprimación a base de copolímeros acrílicos en emulsión acuosa y barniz al agua de poliuretano bicomponente.
Criterio de valoración económica: El precio no incluye la superficie soporte.
Incluye: Limpieza de la superficie soporte. Replanteo de las juntas de proyecto y paños de trabajo. Aplicación de la capa de imprimación. Ejecución de la mezcla. Aplicación de la capa base. Lijado de pequeñas adherencias e imperfecciones. Aplicación de la capa decorativa. Aplicación de la capa de sellado. Limpieza final de la superficie acabada.
Criterio de medición de proyecto: Superficie medida según documentación gráfica de Proyecto, sin deducir huecos menores de 4 m² y deduciendo, en los huecos de superficie mayor de 4 m², el exceso sobre 4 m².
Criterio de medición de obra: Se medirá la superficie realmente ejecutada según especificaciones de Proyecto, deduciendo, en los huecos de superficie mayor de 4 m², el exceso sobre 4 m².

| Código | Ud | Descripción | Rendimiento | Precio | Importe |
|---|---|---|---|---|---|
| mt28mcc005a | l | Imprimación a base de copolímeros acrílicos en emulsión acuosa, sin diluir, para regularizar la porosidad y mejorar la adherencia de los soportes no absorbentes, para aplicar con rodillo. (material) | 0.09 | 7732.7 | 695.943 |
| mt28mcc010a | kg | Micromortero bicomponente, compuesto de cemento, cal, áridos seleccionados y aditivos, con un tamaño máximo del árido de 0,1 mm, color a elegir, como capa base, para aplicar con llana metálica. (material) | 0.75 | 3125.3 | 2343.975 |
| mt28mcc009a | l | Resina acrílica en base acuosa. (material) | 0.248 | 4407.64 | 1093.095 |
| mt28mcc008 | Ud | Pigmento, para la coloración en masa de microcemento. (material) | 0.2 | 20620.55 | 4124.110 |
| mt28mcc020a | l | Imprimación a base de copolímeros acrílicos en emulsión acuosa, como puente de unión entre el micromortero y el barniz, para aplicar con brocha, rodillo o pistola. (material) | 0.12 | 15723.16 | 1886.779 |
| mt28mcc021a | l | Barniz al agua de poliuretano bicomponente, para aplicar con brocha, rodillo o pistola. (material) | 0.15 | 24486.9 | 3673.035 |
| mo020 | h | Maestro 1ª construcción. (mano de obra) | 0.934 | 8327.21 | 7777.614 |
| mo113 | h | Jornal construcción. (mano de obra) | 1.668 | 5997.35 | 10003.580 |
| % | % | Herramientas | 2 % | 31598.131 | 631.963 |
|  |  | Costes directos |  |  | 32230.094 |

Residuos:
- colocación: mt28mcc005a; factor de residuo 0.03
- colocación: mt28mcc010a; factor de residuo 0.0066
- colocación: mt28mcc009a Resina acrílica en base acuosa; factor de residuo 0.0543035
- colocación: mt28mcc020a; factor de residuo 0.03
- colocación: mt28mcc021a Barniz al agua de poliuretano bicomponente, para aplicar con brocha, rodillo o pistola; factor de residuo 0.0275

## Recursos

**mt28mcc005a** l Imprimación a base de copolímeros acrílicos en emulsión acuosa
Datos técnicos: Coste energético 75.866 MJ; Emisión de CO2 2.890 kg; Código LER 17 09 04; Masa del elemento 1 kg; Volumen 0.000667 m3
Residuos:
- embalaje: re150104 Envases metálicos. (componente de residuo); rendimiento 0.064 kg; Código LER 15 01 04; Masa del elemento 1 kg; Volumen 0.001667 m3

**mt28mcc010a** kg Micromortero bicomponente
Datos técnicos: Coste energético 6.618 MJ; Emisión de CO2 0.552 kg; Código LER 17 01 01; Masa del elemento 1 kg; Volumen 0.000667 m3
Residuos:
- embalaje: re150101 Envases de papel y cartón. (componente de residuo); rendimiento 0.014 kg; Código LER 15 01 01; Masa del elemento 1 kg; Volumen 0.001333 m3

**mt28mcc009a** l Resina acrílica en base acuosa
Datos técnicos: Coste energético 86.976 MJ; Emisión de CO2 3.310 kg; Código LER 17 09 04; Masa del elemento 1.15 kg; Volumen 0.000767 m3
Residuos:
- embalaje: re150104 Envases metálicos; rendimiento 0.046 kg

**mt28mcc020a** l Imprimación a base de copolímeros acrílicos en emulsión acuosa
Datos técnicos: Coste energético 75.866 MJ; Emisión de CO2 2.890 kg; Código LER 17 09 04; Masa del elemento 1 kg; Volumen 0.000667 m3
Residuos:
- embalaje: re150104 Envases metálicos; rendimiento 0.064 kg

**mt28mcc021a** l Barniz al agua de poliuretano bicomponente, para aplicar con brocha, rodillo o pistola
Datos técnicos: Coste energético 33.294 MJ; Emisión de CO2 1.976 kg; Código LER 08 01 11; Masa del elemento 1.03 kg; Volumen 0.001144 m3
Residuos:
- embalaje: re150104 Envases metálicos; rendimiento 0.057 kg
