# Revestimiento mural vinílico

- Propiedad del archivo: CYPE Ingenieros S.A.
- Formato: FIEBDC-3/2016
- Programa: Generador de precios de la construcción. CYPE Ingenieros, S.A.
- Fecha: 05/10/2024
- Ámbito geográfico: Chile
- Divisa: CHL
- Costes indirectos: 3 %
- Gastos generales: 13 %
- Beneficio industrial: 6 %
- IVA: 19 %

## R Revestimientos

### RD Decorativos

#### RDS Flexibles

**RDS020** m² Revestimiento mural vinílico.
Revestimiento mural con lámina homogénea de PVC, de 0,90 mm de espesor, con tratamiento de protección superficial PUR, color a elegir. Colocación en obra: con adhesivo a base de resina acrílica en dispersión acuosa.
Incluye: Limpieza y preparación de la superficie soporte. Replanteo. Corte y preparación del revestimiento. Aplicación del adhesivo. Colocación y fijación del revestimiento. Limpieza del adhesivo sobrante y paso del rodillo aplastajuntas. Resolución de encuentros y puntos singulares.
Criterio de medición de proyecto: Superficie medida según documentación gráfica de Proyecto, deduciendo los huecos de superficie mayor de 2 m².
Criterio de medición de obra: Se medirá la superficie realmente ejecutada según especificaciones de Proyecto, deduciendo los huecos de superficie mayor de 2 m².

| Código | Ud | Descripción | Rendimiento | Precio | Importe |
|---|---|---|---|---|---|
| mt29cam010 | kg | Adhesivo a base de resina acrílica en dispersión acuosa, para el encolado de revestimientos murales flexibles. (material) | 0.15 | 3269.01 | 490.352 |
| mt18pha080a | m² | Lámina homogénea de PVC, de 0,9 mm de espesor, con tratamiento de protección superficial PUR, color a elegir; suministrada en rollos de 200 cm de anchura; peso total: 1600 g/m²; Euroclase B-s2, d0 de reacción al fuego. (material) | 1.05 | 17541.38 | 18418.449 |
| mo026 | h | Maestro 1ª instalador de revestimientos flexibles. (mano de obra) | 0.175 | 8324.16 | 1456.728 |
| mo064 | h | Ayudante instalador de revestimientos flexibles. (mano de obra) | 0.175 | 6222.52 | 1088.941 |
| % | % | Herramientas | 2 % | 21454.470 | 429.089 |
|  |  | Costes directos |  |  | 21883.559 |

Residuos:
- colocación: mt29cam010 Adhesivo a base de resina acrílica en dispersión acuosa, para el encolado de revestimientos murales flexibles; factor de residuo 0.038491
- colocación: mt18pha080a; factor de residuo 0.041535

## Recursos

**mt29cam010** kg Adhesivo a base de resina acrílica en dispersión acuosa, para el encolado de revestimientos murales flexibles
Datos técnicos: Coste energético 75.527 MJ; Emisión de CO2 2.872 kg; Código LER 17 09 04; Masa del elemento 1 kg; Volumen 0.000667 m3
Residuos:
- embalaje: re170203 Plástico. (componente de residuo); rendimiento 0.003 kg; Código LER 17 02 03; Masa del elemento 1 kg; Volumen 0.001667 m3

**mt18pha080a** m² Lámina homogénea de PVC
Datos técnicos: Coste energético 134.483 MJ; Emisión de CO2 4.766 kg; Código LER 17 02 03; Masa del elemento 1.6 kg; Volumen 0.002667 m3
Residuos:
- embalaje: re170203 Plástico; rendimiento 0.036 kg
