# Remate de peldaño con revestimiento laminado o de madera, mediante perfil preformado

- Propiedad del archivo: CYPE Ingenieros S.A.
- Formato: FIEBDC-3/2016
- Programa: Generador de precios de la construcción. CYPE Ingenieros, S.A.
- Fecha: 30/05/2025
- Ámbito geográfico: Chile
- Divisa: CHL
- Costes indirectos: 3 %
- Gastos generales: 13 %
- Beneficio industrial: 6 %
- IVA: 19 %

## R Revestimientos

### RE Peldaños

#### REA Remates

**REA010** m Remate de peldaño con revestimiento laminado o de madera, mediante perfil preformado.
Remate curvo de peldaño con revestimiento laminado o de madera, mediante perfil de aluminio anodizado, de 10 mm de altura, color plata, fijado mecánicamente.
Incluye: Limpieza y preparación de la superficie soporte. Replanteo. Corte, colocación y fijación del perfil.
Criterio de medición de proyecto: Longitud medida según documentación gráfica de Proyecto.
Criterio de medición de obra: Se medirá la longitud realmente ejecutada según especificaciones de Proyecto.

| Código | Ud | Descripción | Rendimiento | Precio | Importe |
|---|---|---|---|---|---|
| mt18rpe020e | m | Perfil de aluminio anodizado, de 10 mm de altura, color plata, para remate de peldaño con revestimiento laminado o de madera; incluso accesorios de fijación. (material) | 1.05 | 11684.98 | 12269.229 |
| mo023 | h | Maestro 1ª colocador de piso. (mano de obra) | 0.066 | 8689.02 | 573.475 |
| % | % | Herramientas | 2 % | 12842.704 | 256.854 |
|  |  | Costes directos |  |  | 13099.558 |

Residuos:
- colocación: mt18rpe020e; factor de residuo 0.024

## Recursos

**mt18rpe020e** m Perfil de aluminio anodizado
Datos técnicos: Coste energético 25.464 MJ; Emisión de CO2 1.905 kg; Código LER 17 04 02; Masa del elemento 0.216 kg; Volumen 0.000144 m3
Residuos:
- embalaje: re170203 Plástico. (componente de residuo); rendimiento 0.008 kg; Código LER 17 02 03; Masa del elemento 1 kg; Volumen 0.001667 m3
