# Lasur al agua para madera

- Propiedad del archivo: CYPE Ingenieros S.A.
- Formato: FIEBDC-3/2016
- Programa: Generador de precios de la construcción. CYPE Ingenieros, S.A.
- Fecha: 18/05/2024
- Ámbito geográfico: Chile
- Divisa: CHL
- Costes indirectos: 3 %
- Gastos generales: 13 %
- Beneficio industrial: 6 %
- IVA: 19 %

## R Revestimientos

### RM Pinturas y tratamientos sobre soporte de madera

#### RMA Lasures

**RMA020** m² Lasur al agua para madera.
Aplicación manual de dos manos de lasur al agua hidrófugo de secado rápido para exterior, incoloro, acabado satinado, sin diluir, (rendimiento: 0,074 l/m² cada mano); (), sobre superficie de revestimiento mural de madera, en exteriores. Incluso líquido protector incoloro para tratamiento preventivo contra insectos xilófagos, polillas y hongos de pudrición.
Criterio de valoración económica: El precio incluye la protección de los elementos del entorno que puedan verse afectados durante los trabajos, pero no incluye la preparación del soporte.
Incluye: Aplicación del tratamiento. Aplicación de dos manos de acabado.
Criterio de medición de proyecto: Superficie medida según documentación gráfica de Proyecto.
Criterio de medición de obra: Se medirá la superficie realmente ejecutada según especificaciones de Proyecto.

| Código | Ud | Descripción | Rendimiento | Precio | Importe |
|---|---|---|---|---|---|
| mt27prj020a | l | Líquido protector incoloro para tratamiento preventivo contra insectos xilófagos, polillas y hongos de pudrición para interior y exterior, transparente e incoloro, aplicado por pulverización, pincelado o inmersión. (material) | 0.22 | 13143.41 | 2891.550 |
| mt27lsa030b | l | Lasur al agua hidrófugo de secado rápido para exterior, incoloro, acabado satinado, con un agente biocida, contra hongos de mancha azul y moho, permeable al vapor de agua, con resistencia a los rayos UV y a la intemperie, para aplicar con pincel, brocha, rodillo o pistola, como tratamiento protector y decorativo. (material) | 0.148 | 13098.4 | 1938.563 |
| mo038 | h | Maestro 1ª pintor. (mano de obra) | 0.386 | 8327.21 | 3214.303 |
| mo076 | h | Ayudante pintor. (mano de obra) | 0.067 | 6224.8 | 417.062 |
| % | % | Herramientas | 2 % | 8461.478 | 169.230 |
|  |  | Costes directos |  |  | 8630.708 |

Residuos:
- colocación: mt27prj020a; factor de residuo 0.03
- colocación: mt27lsa030b; factor de residuo 0.03

## Recursos

**mt27prj020a** l Líquido protector incoloro para tratamiento preventivo contra insectos xilófagos
Datos técnicos: Coste energético 0.629 MJ; Emisión de CO2 0.033 kg; Código LER 17 09 04; Masa del elemento 1 kg; Volumen 0.000667 m3
Residuos:
- embalaje: re150104 Envases metálicos. (componente de residuo); rendimiento 0.064 kg; Código LER 15 01 04; Masa del elemento 1 kg; Volumen 0.001667 m3

**mt27lsa030b** l Lasur al agua hidrófugo de secado rápido para exterior
Datos técnicos: Coste energético 32.803 MJ; Emisión de CO2 1.381 kg; Código LER 17 09 04; Masa del elemento 1.04 kg; Volumen 0.000693 m3
Residuos:
- embalaje: re170203 Plástico. (componente de residuo); rendimiento 0.032 kg; Código LER 17 02 03; Masa del elemento 1 kg; Volumen 0.001667 m3
