# Pintura de poliuretano alifático, sobre suelo de garaje

- Propiedad del archivo: CYPE Ingenieros S.A.
- Formato: FIEBDC-3/2016
- Programa: Generador de precios de la construcción. CYPE Ingenieros, S.A.
- Fecha: 18/05/2024
- Ámbito geográfico: Chile
- Divisa: CHL
- Costes indirectos: 3 %
- Gastos generales: 13 %
- Beneficio industrial: 6 %
- IVA: 19 %

## R Revestimientos

### RO Pinturas para uso específico

#### ROO Garajes

**ROO020** m² Pintura de poliuretano alifático, sobre suelo de garaje.
Aplicación manual de dos manos de pintura de poliuretano alifático, incoloro, acabado mate, textura lisa, (rendimiento: 0,15 l/m² cada mano); previa aplicación de una mano de imprimación incolora de dos componentes, a base de resina epoxi sin disolventes, de baja viscosidad, sobre suelo de garaje de hormigón.
Incluye: Limpieza general de la superficie soporte. Preparación de la mezcla. Aplicación de una mano de fondo. Aplicación de dos manos de acabado.
Criterio de medición de proyecto: Superficie medida según documentación gráfica de Proyecto, con el mismo criterio que el soporte base.
Criterio de medición de obra: Se medirá la superficie realmente ejecutada según especificaciones de Proyecto, con el mismo criterio que el soporte base.

| Código | Ud | Descripción | Rendimiento | Precio | Importe |
|---|---|---|---|---|---|
| mt27upx040b | kg | Imprimación incolora de dos componentes, a base de resina epoxi sin disolventes, de baja viscosidad, para aplicar sobre superficie soporte de hormigón o de mortero. (material) | 0.4 | 8644.94 | 3457.976 |
| mt27upx020gg | kg | Barniz de dos componentes para interior, a base de poliuretano alifático y disolvente, incoloro, acabado mate, textura lisa, para aplicar con rodillo de pelo corto, con resistencia a los rayos UV y a la intemperie y con alta resistencia a los agentes químicos. (material) | 0.3 | 11351.95 | 3405.585 |
| mo038 | h | Maestro 1ª pintor. (mano de obra) | 0.155 | 8327.21 | 1290.718 |
| mo076 | h | Ayudante pintor. (mano de obra) | 0.155 | 6224.8 | 964.844 |
| % | % | Herramientas | 2 % | 9119.123 | 182.382 |
|  |  | Costes directos |  |  | 9301.505 |

Residuos:
- colocación: mt27upx040b; factor de residuo 0.03
- colocación: mt27upx020gg; factor de residuo 0.0275

## Recursos

**mt27upx040b** kg Imprimación incolora de dos componentes
Datos técnicos: Coste energético 86.761 MJ; Emisión de CO2 3.294 kg; Código LER 17 09 04; Masa del elemento 1 kg; Volumen 0.000667 m3
Residuos:
- embalaje: re170203 Plástico. (componente de residuo); rendimiento 0.003 kg; Código LER 17 02 03; Masa del elemento 1 kg; Volumen 0.001667 m3

**mt27upx020gg** kg Barniz de dos componentes para interior
Datos técnicos: Coste energético 32.566 MJ; Emisión de CO2 1.931 kg; Código LER 08 01 11; Masa del elemento 1 kg; Volumen 0.001111 m3
Residuos:
- embalaje: re150104 Envases metálicos. (componente de residuo); rendimiento 0.08 kg; Código LER 15 01 04; Masa del elemento 1 kg; Volumen 0.001667 m3
