# Trampilla para trasdosado de placas de yeso laminado. Sistema "KNAUF"

- Propiedad del archivo: CYPE Ingenieros S.A.
- Formato: FIEBDC-3/2016
- Programa: Generador de precios de la construcción. CYPE Ingenieros, S.A.
- Fecha: 18/05/2024
- Ámbito geográfico: Chile
- Divisa: CHL
- Costes indirectos: 3 %
- Gastos generales: 13 %
- Beneficio industrial: 6 %
- IVA: 19 %

## R Revestimientos

### RR Sistema de construcción en seco en paramentos verticales

#### RRY De placas de yeso laminado

**RRY021** Ud Trampilla para trasdosado de placas de yeso laminado. Sistema "KNAUF".
Trampilla de registro gama Especial, F-Tec Drystar, sistema "KNAUF", de 300x300 mm, formada por marco de aluminio y puerta de placa de yeso laminado (1 Drystar (GM-FH1IR), de 12,5 mm de espesor), para trasdosado de placas de yeso laminado. Incluso accesorios de montaje.
Criterio de valoración económica: El precio incluye la resolución de encuentros y puntos singulares.
Incluye: Marcado y corte de la placa de yeso laminado. Colocación de la trampilla.
Criterio de medición de proyecto: Número de unidades previstas, según documentación gráfica de Proyecto.
Criterio de medición de obra: Se medirá el número de unidades realmente colocadas según especificaciones de Proyecto.

| Código | Ud | Descripción | Rendimiento | Precio | Importe |
|---|---|---|---|---|---|
| mt12ppk060brarbb | Ud | Trampilla de registro gama Especial, F-Tec Drystar, sistema "KNAUF", de 300x300 mm, formada por marco de aluminio y puerta de placa de yeso laminado (1 Drystar (GM-FH1IR), de 12,5 mm de espesor). (material) | 1 | 92609.74 | 92609.740 |
| mo053 | h | Maestro 1ª montador de prefabricados interiores. (mano de obra) | 0.137 | 8556.75 | 1172.275 |
| mo100 | h | Ayudante montador de mamparas y sistemas de placas. (mano de obra) | 0.137 | 6224.8 | 852.798 |
| % | % | Herramientas | 2 % | 94634.813 | 1892.696 |
|  |  | Costes directos |  |  | 96527.509 |

## Recursos

**mt12ppk060brarbb** Ud Trampilla de registro gama Especial
Datos técnicos: Coste energético 78.189 MJ; Emisión de CO2 3.978 kg
Residuos:
- embalaje: re150101 Envases de papel y cartón. (componente de residuo); rendimiento 0.076 kg; Código LER 15 01 01; Masa del elemento 1 kg; Volumen 0.001333 m3
