# Sobrelosa de mortero autonivelante de cemento, de elevada conductividad térmica

- Propiedad del archivo: CYPE Ingenieros S.A.
- Formato: FIEBDC-3/2016
- Programa: Generador de precios de la construcción. CYPE Ingenieros, S.A.
- Fecha: 05/10/2024
- Ámbito geográfico: Chile
- Divisa: CHL
- Costes indirectos: 3 %
- Gastos generales: 13 %
- Beneficio industrial: 6 %
- IVA: 19 %

## R Revestimientos

### RS Pisos

#### RSB Sobrelosas y grandes recrecidos

**RSB018** m² Sobrelosa de mortero autonivelante de cemento, de elevada conductividad térmica.
Sobrelosa interior, de 30 mm de espesor, de mortero autonivelante de cemento, de fraguado rápido, con resistencia a compresión de 20 N/mm², resistencia a flexión de 4 N/mm², vaciado con mezcladora-bombeadora sobre suelo radiante, como integrante de un sistema de calefacción, preparada para recibir piso cerámico, pétreo o de madera; y posterior aplicación de agente filmógeno, (0,15 l/m²). Incluso banda de panel rígido de poliestireno expandido para la preparación de las juntas perimetrales de dilatación.
Criterio de valoración económica: El precio no incluye el suelo radiante.
Incluye: Replanteo y marcado de niveles de acabado. Preparación de las juntas perimetrales de dilatación. Extendido del mortero mediante bombeo. Aplicación del agente filmógeno.
Criterio de medición de proyecto: Superficie medida según documentación gráfica de Proyecto.
Criterio de medición de obra: Se medirá la superficie realmente ejecutada según especificaciones de Proyecto, sin deducir la superficie ocupada por los pilares situados dentro de su perímetro.

| Código | Ud | Descripción | Rendimiento | Precio | Importe |
|---|---|---|---|---|---|
| mt16pea020a | m² | Panel rígido de poliestireno expandido, mecanizado lateral recto, de 10 mm de espesor, resistencia térmica 0,25 m²K/W, conductividad térmica 0,036 W/(mK), para junta de proyecto. (material) | 0.1 | 1224.3 | 122.430 |
| mt09map030b | kg | Mortero autonivelante de cemento, de fraguado rápido, con resistencia a compresión de 20 N/mm², resistencia a flexión de 4 N/mm², compuesto por cementos especiales, áridos seleccionados, fibras sintéticas, resinas y aditivos, conductividad térmica 1,72 W/(mK), resistencia a compresión 22000 kN/m², resistencia a flexión 4500 kN/m², para espesores de 3 a 40 mm, usado en nivelación de pisos. (material) | 54 | 585.19 | 31600.260 |
| mt08cur020a | l | Agente filmógeno, para el curado de hormigones y morteros. (material) | 0.15 | 962.22 | 144.333 |
| mq06pym020 | h | Mezcladora-bombeadora para morteros autonivelantes. (maquinaria) | 0.093 | 7157.95 | 665.689 |
| mo031 | h | Maestro 1ª aplicador de mortero autonivelante. (mano de obra) | 0.04 | 8324.16 | 332.966 |
| mo069 | h | Ayudante aplicador de mortero autonivelante. (mano de obra) | 0.031 | 6222.52 | 192.898 |
| % | % | Herramientas | 2 % | 33058.576 | 661.172 |
|  |  | Costes directos |  |  | 33719.748 |

Residuos:
- colocación: mt16pea020a; factor de residuo 0.048
- colocación: mt09map030b; factor de residuo 0.0072

## Recursos

**mt16pea020a** m² Panel rígido de poliestireno expandido
Datos técnicos: Coste energético 29.913 MJ; Emisión de CO2 1.057 kg; Código LER 17 06 04; Masa del elemento 0.3 kg; Volumen 0.0005 m3
Residuos:
- embalaje: re170203 Plástico. (componente de residuo); rendimiento 0.024 kg; Código LER 17 02 03; Masa del elemento 1 kg; Volumen 0.001667 m3

**mt09map030b** kg Mortero autonivelante de cemento
Datos técnicos: Coste energético 0.890 MJ; Emisión de CO2 0.080 kg; Código LER 17 01 01; Masa del elemento 1 kg; Volumen 0.000667 m3
