# Guardapolvos de acero inoxidable

- Propiedad del archivo: CYPE Ingenieros S.A.
- Formato: FIEBDC-3/2016
- Programa: Generador de precios de la construcción. CYPE Ingenieros, S.A.
- Fecha: 05/10/2024
- Ámbito geográfico: Chile
- Divisa: CHL
- Costes indirectos: 3 %
- Gastos generales: 13 %
- Beneficio industrial: 6 %
- IVA: 19 %

## R Revestimientos

### RS Pisos

#### RSD Complementos para pisos

**RSD010** m Guardapolvos de acero inoxidable.
Guardapolvos de acero inoxidable AISI 304, acabado cepillado, de 60 mm de altura. COLOCACIÓN: con adhesivo.
Incluye: Limpieza y preparación de la superficie soporte. Replanteo. Corte del guardapolvos. Colocación y fijación del guardapolvos. Resolución de esquinas y encuentros. Limpieza final.
Criterio de medición de proyecto: Longitud medida según documentación gráfica de Proyecto, sin incluir huecos de puertas. No se ha incrementado la cubicación por roturas y recortes, ya que en la descomposición se ha considerado un 5% más de piezas.
Criterio de medición de obra: Se medirá la longitud realmente ejecutada según especificaciones de Proyecto.

| Código | Ud | Descripción | Rendimiento | Precio | Importe |
|---|---|---|---|---|---|
| mt47adc110a | kg | Adhesivo especial de poliuretano bicomponente. (material) | 0.06 | 3215.52 | 192.931 |
| mt18rpp020a | m | Guardapolvos de acero inoxidable AISI 304, acabado cepillado, de 60 mm de altura, incluso piezas para uniones, resolución de ángulos y terminaciones. (material) | 1.05 | 20000.09 | 21000.095 |
| mo023 | h | Maestro 1ª colocador de piso. (mano de obra) | 0.162 | 8324.16 | 1348.514 |
| % | % | Herramientas | 2 % | 22541.540 | 450.831 |
|  |  | Costes directos |  |  | 22992.371 |

Residuos:
- colocación: mt47adc110a Adhesivo especial de poliuretano bicomponente; factor de residuo 0.038685
- colocación: mt18rpp020a; factor de residuo 0.0045

## Recursos

**mt47adc110a** kg Adhesivo especial de poliuretano bicomponente
Datos técnicos: Coste energético 144.471 MJ; Emisión de CO2 7.014 kg; Código LER 17 09 04; Masa del elemento 1 kg; Volumen 0.000667 m3
Residuos:
- embalaje: re170203 Plástico. (componente de residuo); rendimiento 0.003 kg; Código LER 17 02 03; Masa del elemento 1 kg; Volumen 0.001667 m3

**mt18rpp020a** m Guardapolvos de acero inoxidable AISI 304
Datos técnicos: Coste energético 260.304 MJ; Emisión de CO2 38.188 kg; Código LER 17 04 05; Masa del elemento 5.45 kg; Volumen 0.002595 m3
Residuos:
- embalaje: re170203 Plástico; rendimiento 0.008 kg
