# Alfombra de entrada al edificio, con perfiles de aluminio

- Propiedad del archivo: CYPE Ingenieros S.A.
- Formato: FIEBDC-3/2016
- Programa: Generador de precios de la construcción. CYPE Ingenieros, S.A.
- Fecha: 18/05/2024
- Ámbito geográfico: Chile
- Divisa: CHL
- Costes indirectos: 3 %
- Gastos generales: 13 %
- Beneficio industrial: 6 %
- IVA: 19 %

## R Revestimientos

### RS Pisos

#### RSF Alfombras y limpiapieses

**RSF005** m² Alfombra de entrada al edificio, con perfiles de aluminio.
Alfombra de entrada al edificio con nivel de tránsito medio, con capacidad de retención de partículas gruesas de suciedad existente en el calzado, formada por perfiles de aluminio anodizado, acabado natural, de 17 mm de altura, 28 mm de anchura y 5 mm de distancia entre perfiles, con inserciones de caucho combinadas con tiras de cepillos. COLOCACIÓN: sobre cajeado en piso.
Incluye: Limpieza de la superficie soporte. Replanteo. Colocación.
Criterio de medición de proyecto: Superficie medida según documentación gráfica de Proyecto.
Criterio de medición de obra: Se medirá la superficie realmente ejecutada según especificaciones de Proyecto.

| Código | Ud | Descripción | Rendimiento | Precio | Importe |
|---|---|---|---|---|---|
| mt18fel110bb | m² | Alfombra de entrada al edificio con nivel de tránsito medio, con capacidad de retención de partículas gruesas de suciedad existente en el calzado, formada por perfiles de aluminio anodizado, acabado natural, de 17 mm de altura, 28 mm de anchura y 5 mm de distancia entre perfiles, con inserciones de caucho combinadas con tiras de cepillos, para instalar en cajeado de piso. (material) | 1 | 455808.2 | 455808.200 |
| mo027 | h | Maestro1ª instalador de moquetas y revestimientos textiles. (mano de obra) | 0.108 | 8327.21 | 899.339 |
| mo065 | h | Ayudante instalador de moquetas y revestimientos textiles. (mano de obra) | 0.108 | 6224.8 | 672.278 |
| % | % | Herramientas | 2 % | 457379.817 | 9147.596 |
|  |  | Costes directos |  |  | 466527.413 |

Residuos:
- colocación: mt18fel110bb; factor de residuo 0.024

## Recursos

**mt18fel110bb** m² Alfombra de entrada al edificio con nivel de tránsito medio
Datos técnicos: Coste energético 2125.090 MJ; Emisión de CO2 144.781 kg; Código LER 17 04 02; Masa del elemento 19.8 kg; Volumen 0.0132 m3
Residuos:
- embalaje: re170203 Plástico. (componente de residuo); rendimiento 0.032 kg; Código LER 17 02 03; Masa del elemento 1 kg; Volumen 0.001667 m3
