# Preparación de cajeado en piso

- Propiedad del archivo: CYPE Ingenieros S.A.
- Formato: FIEBDC-3/2016
- Programa: Generador de precios de la construcción. CYPE Ingenieros, S.A.
- Fecha: 05/10/2024
- Ámbito geográfico: Chile
- Divisa: CHL
- Costes indirectos: 3 %
- Gastos generales: 13 %
- Beneficio industrial: 6 %
- IVA: 19 %

## R Revestimientos

### RS Pisos

#### RSF Alfombras y limpiapieses

**RSF030** m² Preparación de cajeado en piso.
Preparación de cajeado de 12 mm de profundidad en piso, con una capa fina de pasta niveladora de suelos, con resistencia a compresión de 20 N/mm², resistencia a flexión de 6 N/mm², de 2 mm de espesor, aplicada manualmente, para la regularización y nivelación de la superficie soporte, previa aplicación de imprimación monocomponente a base de resinas sintéticas modificadas sin disolventes, de color amarillo, como puente de unión.
Criterio de valoración económica: El precio no incluye el marco perimetral.
Incluye: Preparación de la superficie soporte y de las aristas. Replanteo y marcado de niveles de acabado. Aplicación de la imprimación. Amasado con batidor eléctrico. Vaciado y extendido de la mezcla. Formación de juntas. Curado del mortero.
Criterio de medición de proyecto: Superficie medida según documentación gráfica de Proyecto.
Criterio de medición de obra: Se medirá la superficie realmente ejecutada según especificaciones de Proyecto.

| Código | Ud | Descripción | Rendimiento | Precio | Importe |
|---|---|---|---|---|---|
| mt09mcp200a | kg | Pasta niveladora de suelos, con resistencia a compresión de 20 N/mm², resistencia a flexión de 6 N/mm², compuesta por cementos especiales, áridos seleccionados y aditivos, para espesores de 2 a 5 mm, usada en nivelación de pisos. (material) | 4 | 457.83 | 1831.320 |
| mt09bnc235a | l | Imprimación monocomponente a base de resinas sintéticas modificadas sin disolventes, de color amarillo, para la adherencia de morteros autonivelantes a soportes cementosos, asfálticos o cerámicos. (material) | 0.125 | 4438.72 | 554.840 |
| mo020 | h | Maestro 1ª construcción. (mano de obra) | 0.135 | 8324.16 | 1123.762 |
| mo113 | h | Jornal construcción. (mano de obra) | 0.135 | 5995.15 | 809.345 |
| % | % | Herramientas | 2 % | 4319.267 | 86.385 |
|  |  | Costes directos |  |  | 4405.652 |

Residuos:
- colocación: mt09mcp200a; factor de residuo 0.0063
- colocación: mt09bnc235a; factor de residuo 0.0504062

## Recursos

**mt09mcp200a** kg Pasta niveladora de suelos
Datos técnicos: Coste energético 2.394 MJ; Emisión de CO2 0.194 kg; Código LER 17 01 01; Masa del elemento 1 kg; Volumen 0.000667 m3
Residuos:
- embalaje: re150101 Envases de papel y cartón. (componente de residuo); rendimiento 0.014 kg; Código LER 15 01 01; Masa del elemento 1 kg; Volumen 0.001333 m3
- embalaje: re170201 Madera. (componente de residuo); rendimiento 0.001 kg; Código LER 17 02 01; Masa del elemento 1 kg; Volumen 0.000909 m3
- embalaje: re170203 Plástico. (componente de residuo); rendimiento 0.003 kg; Código LER 17 02 03; Masa del elemento 1 kg; Volumen 0.001667 m3

**mt09bnc235a** l Imprimación monocomponente a base de resinas sintéticas modificadas sin disolventes
Datos técnicos: Coste energético 98.290 MJ; Emisión de CO2 3.740 kg; Código LER 17 09 04; Masa del elemento 1.3 kg; Volumen 0.000867 m3
Residuos:
- embalaje: re150104 Envases metálicos. (componente de residuo); rendimiento 0.049 kg; Código LER 15 01 04; Masa del elemento 1 kg; Volumen 0.001667 m3
