# Fresado mecánico de suelo de hormigón

- Propiedad del archivo: CYPE Ingenieros S.A.
- Formato: FIEBDC-3/2016
- Programa: Generador de precios de la construcción. CYPE Ingenieros, S.A.
- Fecha: 18/05/2024
- Ámbito geográfico: Chile
- Divisa: CHL
- Costes indirectos: 3 %
- Gastos generales: 13 %
- Beneficio industrial: 6 %
- IVA: 19 %

## R Revestimientos

### RS Pisos

#### RSK Preparación de la superficie

**RSK052** m² Fresado mecánico de suelo de hormigón.
Preparación de suelo de hormigón mediante fresado mecánico, obteniendo una rugosidad de aproximadamente 6 mm en forma de estrías paralelas, eliminando las capas antiguas, lechadas superficiales, pinturas o cualquier otro tipo de grasa o suciedad, para la posterior aplicación de un revestimiento (no incluido en este precio). Incluso limpieza y recogida del polvo y de los restos generados mediante aspirado mecánico, acopio, retirada y carga sobre camión o contenedor.
Incluye: Fresado mecánico del hormigón. Limpieza de la superficie soporte. Retirada y acopio de los restos generados. Carga de los restos generados sobre camión o contenedor.
Criterio de medición de proyecto: Superficie medida según documentación gráfica de Proyecto.
Criterio de medición de obra: Se medirá la superficie realmente ejecutada según especificaciones de Proyecto, sin deducir la superficie ocupada por los pilares situados dentro de su perímetro.

| Código | Ud | Descripción | Rendimiento | Precio | Importe |
|---|---|---|---|---|---|
| mq06fre010 | h | Equipo de fresado manual para piso de hormigón, con sistema de aspiración. (maquinaria) | 0.185 | 4046.62 | 748.625 |
| mq08gel010k | h | Grupo electrógeno insonorizado, trifásico, de 45 kVA de potencia. (maquinaria) | 0.185 | 3442.13 | 636.794 |
| mo020 | h | Maestro 1ª construcción. (mano de obra) | 0.216 | 8327.21 | 1798.677 |
| mo112 | h | Jornal especializado de construcción. (mano de obra) | 0.216 | 6095.47 | 1316.622 |
| mo113 | h | Jornal construcción. (mano de obra) | 0.108 | 5997.35 | 647.714 |
| % | % | Herramientas | 2 % | 5148.432 | 102.969 |
|  |  | Costes directos |  |  | 5251.401 |

Residuos:
- demolición: ruo170101 Hormigón (hormigones, morteros y prefabricados). (componente de residuo); rendimiento 11.5 kg; Código LER 17 01 01; Masa del elemento 1 kg; Volumen 0.000667 m3
