# Guardapolvos laminado

- Propiedad del archivo: CYPE Ingenieros S.A.
- Formato: FIEBDC-3/2016
- Programa: Generador de precios de la construcción. CYPE Ingenieros, S.A.
- Fecha: 05/10/2024
- Ámbito geográfico: Chile
- Divisa: CHL
- Costes indirectos: 3 %
- Gastos generales: 13 %
- Beneficio industrial: 6 %
- IVA: 19 %

## R Revestimientos

### RS Pisos

#### RSL Laminados

**RSL020** m Guardapolvos laminado.
Guardapolvos de MDF, de 90x18 mm, recubierto con una lámina plástica de imitación de madera, color a elegir, con sección para alojamiento de clips, fijado al paramento mediante clips.
Incluye: Replanteo. Corte de las piezas. Fijación de las piezas sobre el paramento. Resolución de esquinas y encuentros.
Criterio de medición de proyecto: Longitud medida según documentación gráfica de Proyecto, sin incluir huecos de puertas. No se ha incrementado la cubicación por roturas y recortes, ya que en la descomposición se ha considerado un 5% más de piezas.
Criterio de medición de obra: Se medirá la longitud realmente ejecutada según especificaciones de Proyecto.

| Código | Ud | Descripción | Rendimiento | Precio | Importe |
|---|---|---|---|---|---|
| mt18rma040d | m | Guardapolvos de MDF, de 90x18 mm, recubierto con una lámina plástica de imitación de madera, color a elegir, con sección para alojamiento de clips y resistencia a la abrasión AC3. (material) | 1.05 | 4207.98 | 4418.379 |
| mt18rma050 | Ud | Clip para guardapolvos, con tornillos para fijación al paramento. (material) | 3 | 153.01 | 459.030 |
| mo028 | h | Maestro 1ª instalador de pisos laminados. (mano de obra) | 0.189 | 8324.16 | 1573.266 |
| % | % | Herramientas | 2 % | 6450.675 | 129.014 |
|  |  | Costes directos |  |  | 6579.689 |

Residuos:
- colocación: mt18rma040d; factor de residuo 0.0109179

## Recursos

**mt18rma040d** m Guardapolvos de MDF
Datos técnicos: Coste energético 63.130 MJ; Emisión de CO2 -0.849 kg; Código LER 17 02 01; Masa del elemento 0.463 kg; Volumen 0.000421 m3
Residuos:
- embalaje: re170203 Plástico. (componente de residuo); rendimiento 0.002 kg; Código LER 17 02 03; Masa del elemento 1 kg; Volumen 0.001667 m3
