# Guardavivos de PVC

- Propiedad del archivo: CYPE Ingenieros S.A.
- Formato: FIEBDC-3/2016
- Programa: Generador de precios de la construcción. CYPE Ingenieros, S.A.
- Fecha: 18/05/2024
- Ámbito geográfico: Chile
- Divisa: CHL
- Costes indirectos: 3 %
- Gastos generales: 13 %
- Beneficio industrial: 6 %
- IVA: 19 %

## R Revestimientos

### RY Preparaciones, protecciones, reparaciones y refuerzos de revestimientos

#### RYA Protección de aristas

**RYA020** m Guardavivos de PVC.
Guardavivos de PVC, con canto romo de 3 mm de espesor, para la protección de aristas en revestimientos de yeso, aplicados sobre paramentos interiores.
Incluye: Replanteo. Corte de las piezas. Fijación.
Criterio de medición de proyecto: Longitud medida según documentación gráfica de Proyecto.
Criterio de medición de obra: Se medirá la longitud realmente ejecutada según especificaciones de Proyecto.

| Código | Ud | Descripción | Rendimiento | Precio | Importe |
|---|---|---|---|---|---|
| mt28vye050a | m | Guardavivos de PVC, con canto romo de 3 mm de espesor, para la protección de aristas. (material) | 1.02 | 1116.06 | 1138.381 |
| mo021 | h | Maestro 1ª albañil. (mano de obra) | 0.075 | 8327.21 | 624.541 |
| mo114 | h | Jornal albañil. (mano de obra) | 0.038 | 5997.35 | 227.899 |
| % | % | Herramientas | 2 % | 1990.821 | 39.816 |
|  |  | Costes directos |  |  | 2030.637 |
