# Alisado y nivelado de paramentos exteriores revestidos con baldosas cerámicas

- Propiedad del archivo: CYPE Ingenieros S.A.
- Formato: FIEBDC-3/2016
- Programa: Generador de precios de la construcción. CYPE Ingenieros, S.A.
- Fecha: 18/05/2024
- Ámbito geográfico: Chile
- Divisa: CHL
- Costes indirectos: 3 %
- Gastos generales: 13 %
- Beneficio industrial: 6 %
- IVA: 19 %

## R Revestimientos

### RY Preparaciones, protecciones, reparaciones y refuerzos de revestimientos

#### RYP Preparaciones

**RYP043** m² Alisado y nivelado de paramentos exteriores revestidos con baldosas cerámicas.
Alisado y nivelado de paramentos interiores y exteriores revestidos con baldosas cerámicas, con mortero polimérico, compuesto por copolímeros acrílicos en dispersión acuosa, cargas minerales y aditivos específicos, de 5 mm de espesor.
Criterio de valoración económica: El precio no incluye el revestimiento.
Incluye: Protección de los elementos del entorno que puedan verse afectados durante los trabajos. Preparación de la superficie soporte. Preparación del mortero. Aplicación del mortero.
Criterio de medición de proyecto: Superficie medida según documentación gráfica de Proyecto.
Criterio de medición de obra: Se medirá la superficie realmente ejecutada según especificaciones de Proyecto.

| Código | Ud | Descripción | Rendimiento | Precio | Importe |
|---|---|---|---|---|---|
| mt28mic070a | kg | Mortero polimérico, compuesto por copolímeros acrílicos en dispersión acuosa, cargas minerales y aditivos específicos. (material) | 8.5 | 1078.06 | 9163.510 |
| mo038 | h | Maestro 1ª pintor. (mano de obra) | 0.251 | 8327.21 | 2090.130 |
| % | % | Herramientas | 2 % | 11253.640 | 225.073 |
|  |  | Costes directos |  |  | 11478.713 |

Residuos:
- colocación: mt28mic070a Mortero polimérico, compuesto por copolímeros acrílicos en dispersión acuosa, cargas minerales y aditivos específicos; factor de residuo 0.065227

## Recursos

**mt28mic070a** kg Mortero polimérico, compuesto por copolímeros acrílicos en dispersión acuosa, cargas minerales y aditivos específicos
Datos técnicos: Coste energético 2.251 MJ; Emisión de CO2 0.184 kg; Código LER 17 09 04; Masa del elemento 1 kg; Volumen 0.000667 m3
Residuos:
- embalaje: re170203 Plástico. (componente de residuo); rendimiento 0.003 kg; Código LER 17 02 03; Masa del elemento 1 kg; Volumen 0.001667 m3
