# Reparación de grieta en revestimiento de mortero, con masilla elástica

- Propiedad del archivo: CYPE Ingenieros S.A.
- Formato: FIEBDC-3/2016
- Programa: Generador de precios de la construcción. CYPE Ingenieros, S.A.
- Fecha: 18/05/2024
- Ámbito geográfico: Chile
- Divisa: CHL
- Costes indirectos: 3 %
- Gastos generales: 13 %
- Beneficio industrial: 6 %
- IVA: 19 %

## R Revestimientos

### RY Preparaciones, protecciones, reparaciones y refuerzos de revestimientos

#### RYY Reparaciones

**RYY022** m Reparación de grieta en revestimiento de mortero, con masilla elástica.
Reparación de grieta en revestimiento de mortero sobre el paramento horizontal exterior mediante el sellado con masilla a base de poliuretano, presionando el producto hacia el interior de la grieta con una espátula. Incluso apertura de la grieta en forma de V mediante el picado de los bordes con plana, eliminación del material suelto y no consolidado, limpieza en seco con cepillo, lijado para eliminar imperfecciones, retirada y carga manual de escombros sobre camión o contenedor.
Incluye: Preparación de la grieta. Aplicación de la masilla. Lijado. Limpieza de los restos de obra. Carga de escombros sobre camión o contenedor.
Criterio de medición de proyecto: Longitud medida según documentación gráfica de Proyecto.
Criterio de medición de obra: Se medirá la longitud realmente ejecutada según especificaciones de Proyecto.

| Código | Ud | Descripción | Rendimiento | Precio | Importe |
|---|---|---|---|---|---|
| mt15dag506e | Ud | Cartucho de 300 cm³ de masilla monocomponente a base de poliuretano, color gris, con dureza Shore A aproximada de 20, según ISO 868 y elongación a rotura >= 400%, según ISO 8339. (material) | 0.8 | 12677.29 | 10141.832 |
| mo038 | h | Maestro 1ª pintor. (mano de obra) | 0.207 | 8327.21 | 1723.732 |
| mo076 | h | Ayudante pintor. (mano de obra) | 0.207 | 6224.8 | 1288.534 |
| % | % | Herramientas | 2 % | 13154.098 | 263.082 |
|  |  | Costes directos |  |  | 13417.180 |

Residuos:
- colocación: mt15dag506e; factor de residuo 0.03

## Recursos

**mt15dag506e** Ud Cartucho de 300 cm³ de masilla monocomponente a base de poliuretano
Datos técnicos: Coste energético 70.416 MJ; Emisión de CO2 3.440 kg; Código LER 17 09 04; Masa del elemento 0.354 kg; Volumen 0.000236 m3
Residuos:
- embalaje: re170203 Plástico. (componente de residuo); rendimiento 0.2 kg; Código LER 17 02 03; Masa del elemento 1 kg; Volumen 0.001667 m3
