# Reparación de grieta en revestimiento de mortero, con mortero y malla

- Propiedad del archivo: CYPE Ingenieros S.A.
- Formato: FIEBDC-3/2016
- Programa: Generador de precios de la construcción. CYPE Ingenieros, S.A.
- Fecha: 18/05/2024
- Ámbito geográfico: Chile
- Divisa: CHL
- Costes indirectos: 3 %
- Gastos generales: 13 %
- Beneficio industrial: 6 %
- IVA: 19 %

## R Revestimientos

### RY Preparaciones, protecciones, reparaciones y refuerzos de revestimientos

#### RYY Reparaciones

**RYY021** m Reparación de grieta en revestimiento de mortero, con mortero y malla.
Reparación de grieta en revestimiento de mortero sobre el paramento vertical interior de hasta 3 m de altura mediante aplicación de una primera capa de afinado de mortero de cemento 1:6, colocación de malla de fibra de vidrio, antiálcalis, con el mortero aún fresco y posterior aplicación final a buena vista de una segunda capa de afinado con el mismo mortero, acabado superficial rugoso, hasta igualar la superficie reparada con el resto del revestimiento del paño. Incluso picado a mano y retirada del mortero en zona agrietada, en un ámbito de 15 cm a cada lado del eje de la lesión, limpieza en seco con cepillo, retirada y carga manual de escombros sobre camión o contenedor. Totalmente terminada y rematada, a falta de pintura (no incluida en este precio).
Incluye: Preparación de la grieta. Extendido de la primera capa de mortero. Colocación de la malla. Extendido de la segunda capa de mortero. Acabado superficial. Curado del mortero. Retirada de escombros. Carga de escombros sobre camión o contenedor.
Criterio de medición de proyecto: Longitud medida según documentación gráfica de Proyecto.
Criterio de medición de obra: Se medirá la longitud realmente ejecutada según especificaciones de Proyecto.

| Código | Ud | Descripción | Rendimiento | Precio | Importe |
|---|---|---|---|---|---|
| mt09mor010c | m³ | Mortero de cemento CEM II/B-P 32,5 N tipo M-5, confeccionado en obra con 250 kg/m³ de cemento y una proporción en volumen 1/6. (material) | 0.005 | 69317.4 | 346.587 |
| mt09var030a | m² | Malla de fibra de vidrio tejida, con impregnación de PVC, de 10x10 mm de luz de malla, antiálcalis, de 115 a 125 g/m² y 500 µm de espesor, para armar revoques tradicionales, afinados y morteros. (material) | 0.347 | 931.84 | 323.348 |
| mo020 | h | Maestro 1ª construcción. (mano de obra) | 0.515 | 8327.21 | 4288.513 |
| mo113 | h | Jornal construcción. (mano de obra) | 0.477 | 5997.35 | 2860.736 |
| % | % | Herramientas | 2 % | 7819.184 | 156.384 |
|  |  | Costes directos |  |  | 7975.568 |

Residuos:
- colocación: mt09mor010c; factor de residuo 0.0036
- colocación: mt09var030a; factor de residuo 0.055

## Recursos

**mt09mor010c** m³ Mortero de cemento CEM II/B-P 32,5 N tipo M-5
Datos técnicos: Coste energético 3724.000 MJ; Emisión de CO2 323.000 kg; Código LER 17 01 01; Masa del elemento 1900 kg; Volumen 1.266667 m3

**mt09var030a** m² Malla de fibra de vidrio tejida
Datos técnicos: Coste energético 10.710 MJ; Emisión de CO2 0.527 kg; Código LER 17 02 03; Masa del elemento 0.12 kg; Volumen 0.0002 m3
Residuos:
- embalaje: re170203 Plástico. (componente de residuo); rendimiento 0.024 kg; Código LER 17 02 03; Masa del elemento 1 kg; Volumen 0.001667 m3
