# Reparación de grieta en revestimiento de mortero, con masilla elástica

- Propiedad del archivo: CYPE Ingenieros S.A.
- Formato: FIEBDC-3/2016
- Programa: Generador de precios de la construcción. CYPE Ingenieros, S.A.
- Fecha: 18/05/2024
- Ámbito geográfico: Chile
- Divisa: CHL
- Costes indirectos: 3 %
- Gastos generales: 13 %
- Beneficio industrial: 6 %
- IVA: 19 %

## R Revestimientos

### RY Preparaciones, protecciones, reparaciones y refuerzos de revestimientos

#### RYY Reparaciones

**RYY022** m Reparación de grieta en revestimiento de mortero, con masilla elástica.
Reparación de grieta en revestimiento de mortero sobre el paramento vertical exterior mediante el sellado con masilla elástica con fibras, presionando el producto hacia el interior de la grieta con una espátula. Incluso apertura de la grieta en forma de V mediante el picado de los bordes con plana, eliminación del material suelto y no consolidado, limpieza en seco con cepillo, lijado para eliminar imperfecciones, retirada y carga manual de escombros sobre camión o contenedor.
Incluye: Preparación de la grieta. Aplicación de la masilla. Lijado. Limpieza de los restos de obra. Carga de escombros sobre camión o contenedor.
Criterio de medición de proyecto: Longitud medida según documentación gráfica de Proyecto.
Criterio de medición de obra: Se medirá la longitud realmente ejecutada según especificaciones de Proyecto.

| Código | Ud | Descripción | Rendimiento | Precio | Importe |
|---|---|---|---|---|---|
| mt15dag505a | kg | Masilla elástica con fibras a base de polímeros especiales en emulsión acuosa y áridos seleccionados, color blanco. (material) | 0.15 | 17892.84 | 2683.926 |
| mo038 | h | Maestro 1ª pintor. (mano de obra) | 0.188 | 8327.21 | 1565.515 |
| mo076 | h | Ayudante pintor. (mano de obra) | 0.188 | 6224.8 | 1170.262 |
| % | % | Herramientas | 2 % | 5419.703 | 108.394 |
|  |  | Costes directos |  |  | 5528.097 |

Residuos:
- colocación: mt15dag505a Masilla elástica con fibras a base de polímeros especiales en emulsión acuosa y áridos seleccionados, color blanco; factor de residuo 0.035

## Recursos

**mt15dag505a** kg Masilla elástica con fibras a base de polímeros especiales en emulsión acuosa y áridos seleccionados, color blanco
Datos técnicos: Coste energético 15.053 MJ; Emisión de CO2 0.575 kg; Código LER 17 09 04; Masa del elemento 1 kg; Volumen 0.000667 m3
Residuos:
- embalaje: re170203 Plástico. (componente de residuo); rendimiento 0.003 kg; Código LER 17 02 03; Masa del elemento 1 kg; Volumen 0.001667 m3
