# Lavaplatos

- Propiedad del archivo: CYPE Ingenieros S.A.
- Formato: FIEBDC-3/2016
- Programa: Generador de precios de la construcción. CYPE Ingenieros, S.A.
- Fecha: 18/05/2024
- Ámbito geográfico: Chile
- Divisa: CHL
- Costes indirectos: 3 %
- Gastos generales: 13 %
- Beneficio industrial: 6 %
- IVA: 19 %

## S Señalética y equipamiento

### SC Cocinas/galerías

#### SCF Lavaplatos y lavaderos

**SCF010** Ud Lavaplatos.
Lavaplatos de acero inoxidable para instalación en cubierta, de 1 cubeta, de 450x490 mm, con válvula de desagüe, para cubierta de cocina, equipado con grifería monomando con cartucho cerámico para lavaplatos, gama básica, acabado cromado, compuesta de caño giratorio, aireador y enlaces de alimentación flexibles, válvula con desagüe y sifón. Incluso conexión a las redes de agua fría y caliente y a la red de evacuación existentes, fijación del aparato y sellado con silicona.
Incluye: Replanteo y trazado en el paramento soporte de la situación del aparato. Colocación, nivelación y fijación de los elementos de soporte. Nivelación, aplomado y colocación del aparato. Conexión a la red de evacuación. Montaje de la grifería. Conexión a las redes de agua fría y caliente. Montaje de accesorios y complementos. Sellado de juntas. Comprobación de su correcto funcionamiento.
Criterio de medición de proyecto: Número de unidades previstas, según documentación gráfica de Proyecto.
Criterio de medición de obra: Se medirá el número de unidades realmente colocadas según especificaciones de Proyecto.

| Código | Ud | Descripción | Rendimiento | Precio | Importe |
|---|---|---|---|---|---|
| mt30fxs010a | Ud | Lavaplatos de acero inoxidable para instalación en cubierta, de 1 cubeta, de 450x490 mm, con válvula de desagüe. (material) | 1 | 153987.91 | 153987.910 |
| mt31gmg030a | Ud | Grifería monomando con cartucho cerámico para lavaplatos, gama básica, acabado cromado, compuesta de caño giratorio, aireador y enlaces de alimentación flexibles. (material) | 1 | 94057.67 | 94057.670 |
| mt30lla030 | Ud | Llave de regulación de 1/2", para lavaplatos o lavadero, acabado cromado. (material) | 2 | 24829.19 | 49658.380 |
| mt30sif020a | Ud | Sifón botella sencillo de 1 1/2" para lavaplatos de 1 cubeta, con válvula extensible. (material) | 1 | 4978.06 | 4978.060 |
| mo008 | h | Maestro 1ª gasfitero. (mano de obra) | 0.868 | 8556.75 | 7427.259 |
| mo107 | h | Ayudante gasfitero. (mano de obra) | 0.667 | 6212.96 | 4144.044 |
| % | % | Herramientas | 2 % | 314253.323 | 6285.066 |
|  |  | Costes directos |  |  | 320538.389 |

Residuos:
- colocación: mt30sif020a Sifón botella sencillo de 1 1/2" para lavaplatos de 1 cubeta, con válvula extensible; factor de residuo 0.0275

## Recursos

**mt30fxs010a** Ud Lavaplatos de acero inoxidable para instalación en cubierta, de 1 cubeta, de 450x490 mm, con válvula de desagüe
Datos técnicos: Coste energético 200.714 MJ; Emisión de CO2 30.518 kg
Residuos:
- embalaje: re150101 Envases de papel y cartón. (componente de residuo); rendimiento 1.315 kg; Código LER 15 01 01; Masa del elemento 1 kg; Volumen 0.001333 m3

**mt31gmg030a** Ud Grifería monomando con cartucho cerámico para lavaplatos
Datos técnicos: Coste energético 247.177 MJ; Emisión de CO2 16.666 kg
Residuos:
- embalaje: re150101 Envases de papel y cartón; rendimiento 0.072 kg

**mt30sif020a** Ud Sifón botella sencillo de 1 1/2" para lavaplatos de 1 cubeta, con válvula extensible
Datos técnicos: Coste energético 20.945 MJ; Emisión de CO2 1.069 kg; Código LER 17 02 03; Masa del elemento 0.216 kg; Volumen 0.00036 m3
Residuos:
- embalaje: re150101 Envases de papel y cartón; rendimiento 0.035 kg
