# Separador de grasas de acero inoxidable

- Propiedad del archivo: CYPE Ingenieros S.A.
- Formato: FIEBDC-3/2016
- Programa: Generador de precios de la construcción. CYPE Ingenieros, S.A.
- Fecha: 18/05/2024
- Ámbito geográfico: Chile
- Divisa: CHL
- Costes indirectos: 3 %
- Gastos generales: 13 %
- Beneficio industrial: 6 %
- IVA: 19 %

## S Señalética y equipamiento

### SC Cocinas/galerías

#### SCS Separadores de grasas

**SCS010** Ud Separador de grasas de acero inoxidable.
Separador de grasas de acero inoxidable AISI 304, de 61 litros, de 0,75 litros/s de caudal máximo de aguas grises y de 500x350x350 mm, con tapa, cesta de desbaste extraíble, llave de vaciado, boca de entrada y boca de salida de 48 mm de diámetro.
Incluye: Replanteo. Montaje, conexionado y comprobación de su correcto funcionamiento.
Criterio de medición de proyecto: Número de unidades previstas, según documentación gráfica de Proyecto.
Criterio de medición de obra: Se medirá el número de unidades realmente ejecutadas según especificaciones de Proyecto.

| Código | Ud | Descripción | Rendimiento | Precio | Importe |
|---|---|---|---|---|---|
| mt46fgp100a | Ud | Separador de grasas de acero inoxidable AISI 304, de 61 litros, de 0,75 litros/s de caudal máximo de aguas grises y de 500x350x350 mm, con tapa, cesta de desbaste extraíble, llave de vaciado, boca de entrada y boca de salida de 48 mm de diámetro, para instalación bajo cubierta. (material) | 1 | 870207.59 | 870207.590 |
| mo008 | h | Maestro 1ª gasfitero. (mano de obra) | 0.629 | 8556.75 | 5382.196 |
| mo107 | h | Ayudante gasfitero. (mano de obra) | 0.629 | 6212.96 | 3907.952 |
| % | % | Herramientas | 2 % | 879497.738 | 17589.955 |
|  |  | Costes directos |  |  | 897087.693 |

## Recursos

**mt46fgp100a** Ud Separador de grasas de acero inoxidable AISI 304
Datos técnicos: Coste energético 5002.115 MJ; Emisión de CO2 738.171 kg
Residuos:
- embalaje: re150101 Envases de papel y cartón. (componente de residuo); rendimiento 3.731 kg; Código LER 15 01 01; Masa del elemento 1 kg; Volumen 0.001333 m3
