# Protector de vértice, de etilvinilacetato (EVA), para exterior

- Propiedad del archivo: CYPE Ingenieros S.A.
- Formato: FIEBDC-3/2016
- Programa: Generador de precios de la construcción. CYPE Ingenieros, S.A.
- Fecha: 18/05/2024
- Ámbito geográfico: Chile
- Divisa: CHL
- Costes indirectos: 3 %
- Gastos generales: 13 %
- Beneficio industrial: 6 %
- IVA: 19 %

## S Señalética y equipamiento

### SD Protecciones

#### SDC Protectores de esquinas

**SDC050** Ud Protector de vértice, de etilvinilacetato (EVA), para exterior.
Protector de vértice antideslizante, de etilvinilacetato (EVA), para exterior, con alas de 150x150 mm, 10 mm de espesor y 50 mm de longitud, color a elegir. Colocación en obra: con adhesivo.
Incluye: Limpieza y preparación de la superficie. Replanteo. Aplicación del adhesivo. Colocación de la protección.
Criterio de medición de proyecto: Número de unidades previstas, según documentación gráfica de Proyecto.
Criterio de medición de obra: Se medirá el número de unidades realmente colocadas según especificaciones de Proyecto.

| Código | Ud | Descripción | Rendimiento | Precio | Importe |
|---|---|---|---|---|---|
| mt53pdi038a | Ud | Protector de vértice antideslizante, de etilvinilacetato (EVA) de 80 kg/m³ de densidad, para exterior, con alas de 150x150 mm, 10 mm de espesor y 50 mm de longitud, color a elegir. (material) | 1 | 7440.5 | 7440.500 |
| mt18dww010a | kg | Adhesivo de contacto a base de resina acrílica en dispersión acuosa, para piso de goma, caucho, linóleo, PVC, moqueta y textil. (material) | 0.01 | 3185.83 | 31.858 |
| mo011 | h | Maestro 1ª montador. (mano de obra) | 0.061 | 8556.75 | 521.962 |
| mo080 | h | Ayudante montador. (mano de obra) | 0.061 | 6224.8 | 379.713 |
| % | % | Herramientas | 2 % | 8374.033 | 167.481 |
|  |  | Costes directos |  |  | 8541.514 |

Residuos:
- colocación: mt18dww010a; factor de residuo 0.038943

## Recursos

**mt53pdi038a** Ud Protector de vértice antideslizante
Datos técnicos: Coste energético 1.201 MJ; Emisión de CO2 0.119 kg
Residuos:
- embalaje: re150101 Envases de papel y cartón. (componente de residuo); rendimiento 0.072 kg; Código LER 15 01 01; Masa del elemento 1 kg; Volumen 0.001333 m3

**mt18dww010a** kg Adhesivo de contacto a base de resina acrílica en dispersión acuosa
Datos técnicos: Coste energético 75.527 MJ; Emisión de CO2 2.872 kg; Código LER 17 09 04; Masa del elemento 1 kg; Volumen 0.000667 m3
Residuos:
- embalaje: re170203 Plástico. (componente de residuo); rendimiento 0.003 kg; Código LER 17 02 03; Masa del elemento 1 kg; Volumen 0.001667 m3
