# Protector de manos para puerta interior, de lámina de polipropileno. Colocación en el marco y en la hoja de la puerta

- Propiedad del archivo: CYPE Ingenieros S.A.
- Formato: FIEBDC-3/2016
- Programa: Generador de precios de la construcción. CYPE Ingenieros, S.A.
- Fecha: 18/05/2024
- Ámbito geográfico: Chile
- Divisa: CHL
- Costes indirectos: 3 %
- Gastos generales: 13 %
- Beneficio industrial: 6 %
- IVA: 19 %

## S Señalética y equipamiento

### SD Protecciones

#### SDO Protectores para puertas

**SDO020** Ud Protector de manos para puerta interior, de lámina de polipropileno. Colocación en el marco y en la hoja de la puerta.
Protector de manos para puerta interior, de lámina de polipropileno translúcida, flexible, de 0,8 mm de espesor, 1200 mm de altura y 90° de apertura, para colocar en el marco y en la hoja de la puerta, con guías laterales autoadhesivas, de aluminio.
Incluye: Replanteo. Montaje y fijación.
Criterio de medición de proyecto: Número de unidades previstas, según documentación gráfica de Proyecto.
Criterio de medición de obra: Se medirá el número de unidades realmente colocadas según especificaciones de Proyecto.

| Código | Ud | Descripción | Rendimiento | Precio | Importe |
|---|---|---|---|---|---|
| mt53pdi053a | Ud | Protector de manos para puerta interior, de lámina de polipropileno translúcida, flexible, de 0,8 mm de espesor, 1200 mm de altura y 90° de apertura, para colocar en el marco y en la hoja de la puerta, con guías laterales autoadhesivas, de aluminio. (material) | 1 | 19963.15 | 19963.150 |
| mo080 | h | Ayudante montador. (mano de obra) | 0.121 | 6224.8 | 753.201 |
| % | % | Herramientas | 2 % | 20716.351 | 414.327 |
|  |  | Costes directos |  |  | 21130.678 |
