# Dosificador para empotrar de jabón líquido

- Propiedad del archivo: CYPE Ingenieros S.A.
- Formato: FIEBDC-3/2016
- Programa: Generador de precios de la construcción. CYPE Ingenieros, S.A.
- Fecha: 18/05/2024
- Ámbito geográfico: Chile
- Divisa: CHL
- Costes indirectos: 3 %
- Gastos generales: 13 %
- Beneficio industrial: 6 %
- IVA: 19 %

## S Señalética y equipamiento

### SM Baños

#### SMD Dosificadores de jabón

**SMD020** Ud Dosificador para empotrar de jabón líquido.
Dosificador de jabón líquido, para empotrar, de latón cromado y plásticos de resina acetálica con tubo transparente de PVC, de 180x120 mm.
Incluye: Replanteo. Colocación y fijación.
Criterio de medición de proyecto: Número de unidades previstas, según documentación gráfica de Proyecto.
Criterio de medición de obra: Se medirá el número de unidades realmente colocadas según especificaciones de Proyecto.

| Código | Ud | Descripción | Rendimiento | Precio | Importe |
|---|---|---|---|---|---|
| mt31abn010a | Ud | Dosificador de jabón líquido, para empotrar, de latón cromado y plásticos de resina acetálica con tubo transparente de PVC, de 180x120 mm. (material) | 1 | 87447.88 | 87447.880 |
| mo107 | h | Ayudante gasfitero. (mano de obra) | 0.257 | 6212.96 | 1596.731 |
| % | % | Herramientas | 2 % | 89044.611 | 1780.892 |
|  |  | Costes directos |  |  | 90825.503 |

## Recursos

**mt31abn010a** Ud Dosificador de jabón líquido
Datos técnicos: Coste energético 65.422 MJ; Emisión de CO2 4.233 kg
Residuos:
- embalaje: re150101 Envases de papel y cartón. (componente de residuo); rendimiento 0.072 kg; Código LER 15 01 01; Masa del elemento 1 kg; Volumen 0.001333 m3
