# Mueble base para lavatorio

- Propiedad del archivo: CYPE Ingenieros S.A.
- Formato: FIEBDC-3/2016
- Programa: Generador de precios de la construcción. CYPE Ingenieros, S.A.
- Fecha: 18/05/2024
- Ámbito geográfico: Chile
- Divisa: CHL
- Costes indirectos: 3 %
- Gastos generales: 13 %
- Beneficio industrial: 6 %
- IVA: 19 %

## S Señalética y equipamiento

### SM Baños

#### SMN Muebles

**SMN010** Ud Mueble base para lavatorio.
Mueble de baño (módulo base), para lavatorio de empotrar en cubierta, de acero inoxidable 18/8 y complementos de madera natural de cerezo barnizado, de 800 mm de anchura. Incluso elementos de fijación. Totalmente montado.
Incluye: Replanteo del emplazamiento y marcado de los puntos de fijación. Montaje del mueble.
Criterio de medición de proyecto: Número de unidades previstas, según documentación gráfica de Proyecto.
Criterio de medición de obra: Se medirá el número de unidades realmente colocadas según especificaciones de Proyecto.

| Código | Ud | Descripción | Rendimiento | Precio | Importe |
|---|---|---|---|---|---|
| mt31mes010be | Ud | Mueble de baño (módulo base), para lavatorio de empotrar en cubierta, de acero inoxidable 18/8 y complementos de madera natural de cerezo barnizado, de 800 mm de anchura. (material) | 1 | 925913.77 | 925913.770 |
| mo011 | h | Maestro 1ª montador. (mano de obra) | 0.697 | 8556.75 | 5964.055 |
| mo080 | h | Ayudante montador. (mano de obra) | 0.697 | 6224.8 | 4338.686 |
| % | % | Herramientas | 2 % | 936216.511 | 18724.330 |
|  |  | Costes directos |  |  | 954940.841 |
