# Mueble base para lavatorio

- Propiedad del archivo: CYPE Ingenieros S.A.
- Formato: FIEBDC-3/2016
- Programa: Generador de precios de la construcción. CYPE Ingenieros, S.A.
- Fecha: 18/05/2024
- Ámbito geográfico: Chile
- Divisa: CHL
- Costes indirectos: 3 %
- Gastos generales: 13 %
- Beneficio industrial: 6 %
- IVA: 19 %

## S Señalética y equipamiento

### SM Baños

#### SMN Muebles

**SMN010** Ud Mueble base para lavatorio.
Mueble de baño (módulo base), para lavatorio de sobremueble, con acabado lacado brillante blanco, de 750 mm de anchura. Incluso elementos de fijación. Totalmente montado.
Incluye: Replanteo del emplazamiento y marcado de los puntos de fijación. Montaje del mueble.
Criterio de medición de proyecto: Número de unidades previstas, según documentación gráfica de Proyecto.
Criterio de medición de obra: Se medirá el número de unidades realmente colocadas según especificaciones de Proyecto.

| Código | Ud | Descripción | Rendimiento | Precio | Importe |
|---|---|---|---|---|---|
| mt31mss010g | Ud | Mueble de baño (módulo base), para lavatorio de sobremueble, con acabado lacado brillante blanco, de 750 mm de anchura. (material) | 1 | 517014.14 | 517014.140 |
| mo011 | h | Maestro 1ª montador. (mano de obra) | 0.686 | 8556.75 | 5869.931 |
| mo080 | h | Ayudante montador. (mano de obra) | 0.686 | 6224.8 | 4270.213 |
| % | % | Herramientas | 2 % | 527154.284 | 10543.086 |
|  |  | Costes directos |  |  | 537697.370 |
