# Banco de madera para vestuario

- Propiedad del archivo: CYPE Ingenieros S.A.
- Formato: FIEBDC-3/2016
- Programa: Generador de precios de la construcción. CYPE Ingenieros, S.A.
- Fecha: 05/10/2024
- Ámbito geográfico: Chile
- Divisa: CHL
- Costes indirectos: 3 %
- Gastos generales: 13 %
- Beneficio industrial: 6 %
- IVA: 19 %

## S Señalética y equipamiento

### SV Vestuarios

#### SVB Bancos

**SVB010** Ud Banco de madera para vestuario.
Banco doble para vestuario con respaldo y zapatero, de 1000 mm de longitud, 780 mm de profundidad y 810 mm de altura, formado por dos asientos de tres tablas, dos respaldos de una tabla y dos zapateros de dos tablas cada uno, de madera barnizada de pino de Flandes, de 90x20 mm de sección, fijados a una estructura tubular de acero, de 35x35 mm de sección, pintada con resina de epoxi/poliéster color blanco. Incluso accesorios de montaje. Totalmente montado.
Incluye: Replanteo. Montaje y colocación del banco.
Criterio de medición de proyecto: Número de unidades previstas, según documentación gráfica de Proyecto.
Criterio de medición de obra: Se medirá el número de unidades realmente colocadas según especificaciones de Proyecto.

| Código | Ud | Descripción | Rendimiento | Precio | Importe |
|---|---|---|---|---|---|
| mt45bvg050a | Ud | Banco doble para vestuario con respaldo y zapatero, de 1000 mm de longitud, 780 mm de profundidad y 810 mm de altura, formado por dos asientos de tres tablas, dos respaldos de una tabla y dos zapateros de dos tablas cada uno, de madera barnizada de pino de Flandes, de 90x20 mm de sección, fijados a una estructura tubular de acero, de 35x35 mm de sección, pintada con resina de epoxi/poliéster color blanco, incluso accesorios de montaje. (material) | 1 | 153017.58 | 153017.580 |
| mo011 | h | Maestro 1ª montador. (mano de obra) | 0.232 | 8553.61 | 1984.438 |
| mo080 | h | Ayudante montador. (mano de obra) | 0.232 | 6222.52 | 1443.625 |
| % | % | Herramientas | 2 % | 156445.643 | 3128.913 |
|  |  | Costes directos |  |  | 159574.556 |

## Recursos

**mt45bvg050a** Ud Banco doble para vestuario con respaldo y zapatero
Datos técnicos: Coste energético 783.321 MJ; Emisión de CO2 -5.255 kg
Residuos:
- embalaje: re150101 Envases de papel y cartón. (componente de residuo); rendimiento 0.517 kg; Código LER 15 01 01; Masa del elemento 1 kg; Volumen 0.001333 m3
