# Buzón individual para exterior

- Propiedad del archivo: CYPE Ingenieros S.A.
- Formato: FIEBDC-3/2016
- Programa: Generador de precios de la construcción. CYPE Ingenieros, S.A.
- Fecha: 18/05/2024
- Ámbito geográfico: Chile
- Divisa: CHL
- Costes indirectos: 3 %
- Gastos generales: 13 %
- Beneficio industrial: 6 %
- IVA: 19 %

## S Señalética y equipamiento

### SZ Zonas comunes

#### SZB Zaguanes

**SZB015** Ud Buzón individual para exterior.
Buzón exterior, cuerpo y puerta de lámina de acero color negro, con apertura hacia abajo, de 250x130x370 mm, fijado a paramento. Incluso tornillería de fijación y de unión, tarjetero, cerradura y llaves.
Incluye: Replanteo. Fijación en paramento mediante elementos de anclaje.
Criterio de medición de proyecto: Número de unidades previstas, según documentación gráfica de Proyecto.
Criterio de medición de obra: Se medirá el número de unidades realmente colocadas según especificaciones de Proyecto.

| Código | Ud | Descripción | Rendimiento | Precio | Importe |
|---|---|---|---|---|---|
| mt45btv330e | Ud | Buzón exterior, cuerpo y puerta de lámina de acero color negro, con apertura hacia abajo, de 250x130x370 mm, con tornillería de fijación y de unión, tarjetero, cerradura y llaves. (material) | 1 | 15384.39 | 15384.390 |
| mo080 | h | Ayudante montador. (mano de obra) | 0.121 | 6224.8 | 753.201 |
| % | % | Herramientas | 2 % | 16137.591 | 322.752 |
|  |  | Costes directos |  |  | 16460.343 |

## Recursos

**mt45btv330e** Ud Buzón exterior, cuerpo y puerta de lámina de acero color negro
Datos técnicos: Coste energético 0.017 MJ; Emisión de CO2 0.027 kg
Residuos:
- embalaje: re150101 Envases de papel y cartón. (componente de residuo); rendimiento 0.032 kg; Código LER 15 01 01; Masa del elemento 1 kg; Volumen 0.001333 m3
