# Pintura al clorocaucho sobre paramento horizontal en pistas deportivas

- Propiedad del archivo: CYPE Ingenieros S.A.
- Formato: FIEBDC-3/2016
- Programa: Generador de precios de la construcción. CYPE Ingenieros, S.A.
- Fecha: 18/05/2024
- Ámbito geográfico: Chile
- Divisa: CHL
- Costes indirectos: 3 %
- Gastos generales: 13 %
- Beneficio industrial: 6 %
- IVA: 19 %

## U Urbanización interior del lote

### UD Pistas deportivas

#### UDV Revestimientos

**UDV035** m² Pintura al clorocaucho sobre paramento horizontal en pistas deportivas.
Aplicación manual de dos manos de pintura al clorocaucho, color verde, acabado satinado, textura lisa, diluidas con un 10 a 15% de diluyente formulado a base de hidrocarburos aromáticos, (rendimiento: 0,14 l/m² cada mano); sobre paramento horizontal de hormigón, para pista de tenis.
Criterio de valoración económica: El precio incluye la protección de los elementos del entorno que puedan verse afectados durante los trabajos.
Incluye: Preparación y limpieza previa del soporte. Preparación de la mezcla. Aplicación de una mano de fondo y una mano de acabado.
Criterio de medición de proyecto: Superficie medida según documentación gráfica de Proyecto.
Criterio de medición de obra: Se medirá la superficie realmente ejecutada según especificaciones de Proyecto.

| Código | Ud | Descripción | Rendimiento | Precio | Importe |
|---|---|---|---|---|---|
| mt27pdj020e | l | Pintura, a base de resinas de clorocaucho, color verde, acabado satinado, resistente a los álcalis; para aplicar con brocha, rodillo o pistola. (material) | 0.28 | 11325.07 | 3171.020 |
| mt27wad100 | l | Disolvente formulado a base de hidrocarburos aromáticos de alto punto de ebullición. (material) | 0.042 | 3912.56 | 164.328 |
| mo038 | h | Maestro 1ª pintor. (mano de obra) | 0.101 | 8327.21 | 841.048 |
| mo076 | h | Ayudante pintor. (mano de obra) | 0.101 | 6224.8 | 628.705 |
| % | % | Herramientas | 2 % | 4805.101 | 96.102 |
|  |  | Costes directos |  |  | 4901.203 |

Residuos:
- colocación: mt27pdj020e; factor de residuo 0.0275

## Recursos

**mt27pdj020e** l Pintura, a base de resinas de clorocaucho
Datos técnicos: Coste energético 38.369 MJ; Emisión de CO2 1.896 kg; Código LER 08 01 11; Masa del elemento 1.3 kg; Volumen 0.001444 m3
Residuos:
- embalaje: re170203 Plástico. (componente de residuo); rendimiento 0.032 kg; Código LER 17 02 03; Masa del elemento 1 kg; Volumen 0.001667 m3
