# Cámara de inspección de conexión eléctrica

- Propiedad del archivo: CYPE Ingenieros S.A.
- Formato: FIEBDC-3/2016
- Programa: Generador de precios de la construcción. CYPE Ingenieros, S.A.
- Fecha: 18/05/2024
- Ámbito geográfico: Chile
- Divisa: CHL
- Costes indirectos: 3 %
- Gastos generales: 13 %
- Beneficio industrial: 6 %
- IVA: 19 %

## U Urbanización interior del lote

### UI Alumbrado exterior

#### UIA Cámaras de inspección

**UIA010** Ud Cámara de inspección de conexión eléctrica.
Cámara de inspección de conexión eléctrica, prefabricada de hormigón, sin fondo, registrable, de 80x80x110 cm de medidas interiores, con paredes rebajadas para la entrada de tubos, capaz de soportar una carga de 400 kN, con marco de acero galvanizado y tapa de hormigón armado aligerado, de 89,5x88,5 cm, para cámara de inspección de conexión eléctrica, capaz de soportar una carga de 125 kN; previa excavación con medios mecánicos y posterior relleno del trasdós con material granular.
Incluye: Replanteo. Excavación con medios mecánicos. Eliminación de las tierras sueltas del fondo de la excavación. Colocación de la cámara de inspección prefabricada. Ejecución de taladros para conexionado de tubos. Conexionado de los tubos a la cámara de inspección. Colocación de la tapa y los accesorios. Relleno del trasdós.
Criterio de medición de proyecto: Número de unidades previstas, según documentación gráfica de Proyecto.
Criterio de medición de obra: Se medirá el número de unidades realmente ejecutadas según especificaciones de Proyecto.

| Código | Ud | Descripción | Rendimiento | Precio | Importe |
|---|---|---|---|---|---|
| mt35arg100g | Ud | Cámara de inspección de conexión eléctrica, prefabricada de hormigón, sin fondo, registrable, de 80x80x110 cm de medidas interiores, con paredes rebajadas para la entrada de tubos, capaz de soportar una carga de 400 kN. (material) | 1 | 119370.41 | 119370.410 |
| mt35arg105e | Ud | Marco de acero galvanizado y tapa de hormigón armado aligerado, de 89,5x88,5 cm, para cámara de inspección de conexión eléctrica, capaz de soportar una carga de 125 kN. (material) | 1 | 127108.75 | 127108.750 |
| mt01arr010a | t | Grava de cantera, de 19 a 25 mm de diámetro. (material) | 1.738 | 7572.68 | 13161.318 |
| mq01ret020b | h | Retrocargadora sobre neumáticos, de 70 kW. (maquinaria) | 0.237 | 26156.23 | 6199.027 |
| mo020 | h | Maestro 1ª construcción. (mano de obra) | 0.617 | 8327.21 | 5137.889 |
| mo077 | h | Ayudante construcción. (mano de obra) | 0.772 | 6224.8 | 4805.546 |
| % | % | Herramientas | 2 % | 275782.940 | 5515.659 |
|  |  | Costes directos |  |  | 281298.599 |

Residuos:
- colocación: mt01arr010a Grava de cantera, de 19 a 25 mm de diámetro; factor de residuo 0.00686426
- excavación: ruo170504 Tierra y piedras distintas de las especificadas en el código 17 05 03. (componente de residuo); rendimiento 3055.25 kg; Código LER 17 05 04; Masa del elemento 1 kg; Volumen 0.000625 m3

## Recursos

**mt01arr010a** t Grava de cantera, de 19 a 25 mm de diámetro
Datos técnicos: Coste energético 75.000 MJ; Emisión de CO2 4.000 kg; Código LER 01 04 08; Masa del elemento 1000 kg; Volumen 0.666667 m3
