# Despeje del terreno

- Propiedad del archivo: CYPE Ingenieros S.A.
- Formato: FIEBDC-3/2016
- Programa: Generador de precios de la construcción. CYPE Ingenieros, S.A.
- Fecha: 18/05/2024
- Ámbito geográfico: Chile
- Divisa: CHL
- Costes indirectos: 3 %
- Gastos generales: 13 %
- Beneficio industrial: 6 %
- IVA: 19 %

## U Urbanización interior del lote

### UJ Jardinería

#### UJA Movimientos de tierra

**UJA010** m² Despeje del terreno.
Despeje del terreno, con medios manuales, mediante desbrozadora equipada con disco de dientes de sierra.
Incluye: Preparación de la superficie de trabajo. Despeje del terreno. Troceado y apilado de los materiales de despeje.
Criterio de medición de proyecto: Superficie medida en proyección horizontal, según documentación gráfica de Proyecto.
Criterio de medición de obra: Se medirá, en proyección horizontal, la superficie realmente ejecutada según especificaciones de Proyecto.

| Código | Ud | Descripción | Rendimiento | Precio | Importe |
|---|---|---|---|---|---|
| mq09bro010 | h | Desbrozadora equipada con disco de dientes de sierra o con hilo de corte, de 0,42 kW de potencia. (maquinaria) | 0.012 | 2864.86 | 34.378 |
| mo040 | h | Maestro 1ª jardinero. (mano de obra) | 0.001 | 8327.21 | 8.327 |
| mo115 | h | Jornal jardinero. (mano de obra) | 0.013 | 5997.35 | 77.966 |
| % | % | Herramientas | 2 % | 120.671 | 2.413 |
|  |  | Costes directos |  |  | 123.084 |
