# Tepe

- Propiedad del archivo: CYPE Ingenieros S.A.
- Formato: FIEBDC-3/2016
- Programa: Generador de precios de la construcción. CYPE Ingenieros, S.A.
- Fecha: 05/10/2024
- Ámbito geográfico: Chile
- Divisa: CHL
- Costes indirectos: 3 %
- Gastos generales: 13 %
- Beneficio industrial: 6 %
- IVA: 19 %

## U Urbanización interior del lote

### UJ Jardinería

#### UJC Tepes y céspedes

**UJC010** m² Tepe.
Tepe de césped.
Incluye: Preparación del terreno con tractor y abonado de fondo. Colocación de tepes. Primer riego.
Criterio de medición de proyecto: Superficie medida en proyección horizontal, según documentación gráfica de Proyecto.
Criterio de medición de obra: Se medirá, en proyección horizontal, la superficie realmente ejecutada según especificaciones de Proyecto.

| Código | Ud | Descripción | Rendimiento | Precio | Importe |
|---|---|---|---|---|---|
| mt48tis020 | m² | Tepe. (material) | 1.05 | 3142.29 | 3299.405 |
| mt48tie030a | m³ | Tierra vegetal cribada, suministrada a granel. (material) | 0.1 | 14602.42 | 1460.242 |
| mt48tie040 | kg | Mantillo limpio cribado. (material) | 4 | 21.25 | 85.000 |
| mt48tif020a | kg | Abono para presiembra de césped. (material) | 0.1 | 887.24 | 88.724 |
| mt08aaa010a | m³ | Agua. (material) | 0.2 | 924.2 | 184.840 |
| mq09rod010 | h | Rodillo ligero. (maquinaria) | 0.058 | 2570.93 | 149.114 |
| mq09mot010 | h | Motocultor 60/80 cm. (maquinaria) | 0.058 | 1983.29 | 115.031 |
| mo040 | h | Maestro 1ª jardinero. (mano de obra) | 0.252 | 8324.16 | 2097.688 |
| mo115 | h | Jornal jardinero. (mano de obra) | 0.315 | 5995.15 | 1888.472 |
| % | % | Herramientas | 2 % | 9368.516 | 187.370 |
|  |  | Costes directos |  |  | 9555.886 |

Residuos:
- colocación: mt48tie030a Tierra vegetal cribada, suministrada a granel; factor de residuo 0.003
- colocación: mt48tif020a Abono para presiembra de césped; factor de residuo 0.052198

## Recursos

**mt48tie030a** m³ Tierra vegetal cribada, suministrada a granel
Datos técnicos: Coste energético 151.700 MJ; Emisión de CO2 8.200 kg; Código LER 17 05 04; Masa del elemento 2050 kg; Volumen 1.28125 m3

**mt48tif020a** kg Abono para presiembra de césped
Datos técnicos: Coste energético 30.291 MJ; Emisión de CO2 3.674 kg; Código LER 06 10 99; Masa del elemento 1 kg; Volumen 0.001111 m3
Residuos:
- embalaje: re170203 Plástico. (componente de residuo); rendimiento 0.003 kg; Código LER 17 02 03; Masa del elemento 1 kg; Volumen 0.001667 m3

**mt08aaa010a** m³ Agua
Datos técnicos: Coste energético 60.000 MJ; Emisión de CO2 30.000 kg
