# Plantación de árbol

- Propiedad del archivo: CYPE Ingenieros S.A.
- Formato: FIEBDC-3/2016
- Programa: Generador de precios de la construcción. CYPE Ingenieros, S.A.
- Fecha: 18/05/2024
- Ámbito geográfico: Chile
- Divisa: CHL
- Costes indirectos: 3 %
- Gastos generales: 13 %
- Beneficio industrial: 6 %
- IVA: 19 %

## U Urbanización interior del lote

### UJ Jardinería

#### UJP Suministro y plantación de especies

**UJP010** Ud Plantación de árbol.
Plantación de Aligustre (Ligustrum japonicum) de 14 a 16 cm de perímetro de tronco a 1 m del suelo, en hoyo de 60x60x60 cm realizado con medios mecánicos; suministro en contenedor. Incluso tierra vegetal cribada y substratos vegetales fertilizados.
Incluye: Laboreo y preparación del terreno con medios mecánicos. Abonado del terreno. Plantación. Colocación de tutor. Primer riego.
Criterio de medición de proyecto: Número de unidades previstas, según documentación gráfica de Proyecto.
Criterio de medición de obra: Se medirá el número de unidades realmente ejecutadas según especificaciones de Proyecto.

| Código | Ud | Descripción | Rendimiento | Precio | Importe |
|---|---|---|---|---|---|
| mt48eap010e | Ud | Aligustre (Ligustrum japonicum) de 14 a 16 cm de perímetro de tronco a 1 m del suelo; suministro en contenedor de 50 litros, D=50 cm. (material) | 1 | 43285.35 | 43285.350 |
| mt48tie030a | m³ | Tierra vegetal cribada, suministrada a granel. (material) | 0.1 | 14524.47 | 1452.447 |
| mt48tie020 | kg | Abono mineral complejo NPK 15-15-15. (material) | 0.01 | 505.59 | 5.056 |
| mt08aaa010a | m³ | Agua. (material) | 0.04 | 919.27 | 36.771 |
| mq01exn020a | h | Retroexcavadora hidráulica sobre neumáticos, de 105 kW. (maquinaria) | 0.058 | 33196.63 | 1925.405 |
| mq04dua020b | h | Dumper de descarga frontal de 2 t de carga útil. (maquinaria) | 0.058 | 6639.32 | 385.081 |
| mo040 | h | Maestro 1ª jardinero. (mano de obra) | 0.189 | 8327.21 | 1573.843 |
| mo115 | h | Jornal jardinero. (mano de obra) | 0.378 | 5997.35 | 2266.998 |
| % | % | Herramientas | 2 % | 50930.951 | 1018.619 |
|  |  | Costes directos |  |  | 51949.570 |

Residuos:
- colocación: mt48tie030a Tierra vegetal cribada, suministrada a granel; factor de residuo 0.003
- colocación: mt48tie020 Abono mineral complejo NPK 15-15-15; factor de residuo 0.055

## Recursos

**mt48tie030a** m³ Tierra vegetal cribada, suministrada a granel
Datos técnicos: Coste energético 151.700 MJ; Emisión de CO2 8.200 kg; Código LER 17 05 04; Masa del elemento 2050 kg; Volumen 1.28125 m3

**mt48tie020** kg Abono mineral complejo NPK 15-15-15
Datos técnicos: Coste energético 30.291 MJ; Emisión de CO2 3.674 kg; Código LER 06 10 99; Masa del elemento 1 kg; Volumen 0.001111 m3
Residuos:
- embalaje: re170203 Plástico. (componente de residuo); rendimiento 0.003 kg; Código LER 17 02 03; Masa del elemento 1 kg; Volumen 0.001667 m3

**mt08aaa010a** m³ Agua
Datos técnicos: Coste energético 60.000 MJ; Emisión de CO2 30.000 kg
